# REFORMA HOTEL CAREMA CALA'N BOSH

- Propiedad del archivo: RIB Spain
- Formato: FIEBDC-3/2012
- Programa: Presto 17.00
- Tipo: presupuesto
- Fecha de los precios: 04/07/2017
- Divisa: EUR
- Código: SIESTAMENORCA (14/10/2010)
Importe: 2711787.19

## HMPASILLOS PASILLOS INTERIORES (14/10/2010)
Importe: 190071.1

### HMP01 DEMOLICIONES (19/06/2017)
Importe: 23646.51

**HMP01.1** m2 demolicion falso techo
890.5 m2 × 2.75 = 2448.88
Demolición de falso techo registrable de placas de escayola, con medios manuales, sin deteriorar los elementos constructivos a los que se sujeta. Incluso p/p de demolición de tirantes, perfilerías soporte y estructuras de suspensión, falsas vigas, tabicas, molduras, cornisas y remates, limpieza, acopio, retirada y carga manual de escombros sobre camión o contenedor.

| Medición | Uds. | Largo | Parcial |
|---|---|---|---|
| Edificio A |  |  |  |
| PB | 1 | 70 | 70.00 |
| P1 | 1 | 70 | 70.00 |
| Edificio B |  |  |  |
| PB | 1 | 71.5 | 71.50 |
| P1 | 1 | 69 | 69.00 |
| P2 | 1 | 55 | 55.00 |
| Edificio C |  |  |  |
| PB | 1 | 145 | 145.00 |
| P1 | 1 | 50 | 50.00 |
| P2 | 1 | 45 | 45.00 |
| Edificio D |  |  |  |
| PB | 1 | 65 | 65.00 |
| P1 | 1 | 60 | 60.00 |
| Edificio E |  |  |  |
| PB | 1 | 60 | 60.00 |
| P1 | 1 | 65 | 65.00 |
| P2 | 1 | 65 | 65.00 |
| Subtotal |  |  | 890.50 |
| Total |  |  | 890.5 |

**HMP01.2** ml Levantado rodapié existente
1796.66 ml × 1.5 = 2694.99
Demolición de rodapié cerámico, con medios manuales, sin deteriorar los elementos constructivos contiguos, y carga manual sobre camión o contenedor.

| Medición | Uds. | Largo | Parcial |
|---|---|---|---|
| Edificio A |  |  |  |
| PB | 1 | 126 | 126.00 |
| P1 | 1 | 118.08 | 118.08 |
| P2 | 1 | 106.02 | 106.02 |
| Edificio B |  |  |  |
| PB | 1 | 123.07 | 123.07 |
| P1 | 1 | 118.58 | 118.58 |
| P2 | 1 | 98.68 | 98.68 |
| P3 | 1 | 61.43 | 61.43 |
| Casetón | 1 | 11.55 | 11.55 |
| Edificio C |  |  |  |
| PB | 1 | 200.4 | 200.40 |
| P1 | 1 | 92.79 | 92.79 |
| P2 | 1 | 85.96 | 85.96 |
| P3 | 1 | 52.56 | 52.56 |
| Casetón | 1 | 11.55 | 11.55 |
| Edificio D |  |  |  |
| PB | 1 | 75.62 | 75.62 |
| P1 | 1 | 76.76 | 76.76 |
| P2 | 1 | 72.05 | 72.05 |
| Edificio E |  |  |  |
| PB | 1 | 112.22 | 112.22 |
| P1 | 1 | 104.34 | 104.34 |
| P2 | 1 | 76.7 | 76.70 |
| P3 | 1 | 60.95 | 60.95 |
| Casetón | 1 | 11.35 | 11.35 |
| Subtotal |  |  | 1796.66 |
| Total |  |  | 1796.66 |

**HMP01.4** ud Levantado carpintería y elem. de madera
168 ud × 15 = 2520.00
Desmontaje puertas, elementos de madera y arranque de cercos con retirada a contenedor o zona de acopio.

| Medición | Uds. | Parcial |
|---|---|---|
| Edificio A |  |  |
| puertas de instalaciones | 36 | 36.00 |
| mamparas de madera | 1 | 1.00 |
| Edificio B |  |  |
| puertas de instalaciones | 42 | 42.00 |
| mamparas de madera | 1 | 1.00 |
| Edificio C |  |  |
| puertas de instalaciones | 27 | 27.00 |
| mamparas de madera | 1 | 1.00 |
| Edificio D |  |  |
| puertas de instalaciones | 21 | 21.00 |
| Edificio E |  |  |
| puertas de instalaciones | 38 | 38.00 |
| mamparas de madera | 1 | 1.00 |
| Subtotal |  | 168.00 |
| Total |  | 168 |

**HMP01.5** ud Desmontaje red instalación electrica (19/06/2017)
18 ud × 116.33 = 2093.94
Desmontaje de red de instalación eléctrica fija en superficie, en pasillos interiores; con medios manuales, incluyendo mecanismos y cuadros,con carga manual sobre camión o contenedor

| Medición | Uds. | Parcial |
|---|---|---|
| Edificio A | 3 | 3.00 |
| Edificio B | 4 | 4.00 |
| Edificio C | 4 | 4.00 |
| Edificio D | 3 | 3.00 |
| Edificio E | 4 | 4.00 |
| Subtotal |  | 18.00 |
| Total |  | 18 |

**HMP01.6** m2 Demolicion pared existente paso instalaciones
241.08 m2 × 6 = 1446.48

| Medición | Uds. | Largo | Alto | Parcial |
|---|---|---|---|---|
| Edificio A |  |  |  |  |
| puertas de instalaciones | 36 | 0.7 | 2.1 | 52.92 |
| Edificio B |  |  |  |  |
| puertas de instalaciones | 42 | 0.7 | 2.1 | 61.74 |
| Edificio C |  |  |  |  |
| puertas de instalaciones | 27 | 0.7 | 2.1 | 39.69 |
| Edificio D |  |  |  |  |
| puertas de instalaciones | 21 | 0.7 | 2.1 | 30.87 |
| Edificio E |  |  |  |  |
| puertas de instalaciones | 38 | 0.7 | 2.1 | 55.86 |
| Subtotal |  |  |  | 241.08 |
| Total |  |  |  | 241.08 |

| Código | Ud | Descripción | Cantidad | Precio | Importe |
|---|---|---|---|---|---|
| HMP01.7 | tn | tasas vertedero | 119.86 | 27 | 3236.22 |
| HMP01.8 | tn | recogida-carga esc. y trans 4M3 | 119.86 | 15 | 1797.90 |

**HMP01.9** m2 Levantado pavimento vinilico existente
1600 m2 × 3.5 = 5600.00
Levantado de pavimento continuo de PVC existente en el interior del edificio, con medios manuales,
sin deteriorar los elementos constructivos contiguos, y carga manual sobre camión o contenedor.

**HMP01.10** m2 Levantado pavimento terrazas
516.6 m2 × 3.5 = 1808.10
Demolición de pavimento existente en el interior del edificio, de baldosas cerámicas, con medios manuales, sin deteriorar los elementos constructivos contiguos, y carga manual sobre camión o contenedor.

### HMP02 ALBAÑILERÍA Y OBRAS VARIAS (14/10/2010)
Importe: 1350

**HMP02.1** ml rozas 7x5 cm en tabiques huecos (14/10/2010)
450 ml × 3 = 1350.00
Rozas 7x5 cm en tabiques huecos
Ayudas de albañileria a la adecuacion de instalacion electrica, rozas, cajas de reparto, puntos de iluminacion, pasamuros, con limpieza de zona de trabajo y carga de escombros a vertedero.

| Código | Ud | Descripción | Rendimiento |
|---|---|---|---|
| %1110 | % | Medios auxiliares (14/10/2010) | 11.1 % |

| Medición | Uds. | Largo | Parcial |
|---|---|---|---|
| Edificio A | 3 | 25 | 75.00 |
| Edificio B | 4 | 25 | 100.00 |
| Edificio C | 4 | 25 | 100.00 |
| Edificio D | 3 | 25 | 75.00 |
| Edificio E | 4 | 25 | 100.00 |
| Subtotal |  |  | 450.00 |
| Total |  |  | 450 |

### HMP03 ALISADOS Y PLADUR
Importe: 55016.64

**HMP03.1** m2 alisado paramentos
5585.44 m2 × 6 = 33512.64
Alisado buena vista de paramentos interiores revestidos con pintura con textura picada o gotelé, mediante plaste en polvo, color blanco, aplicado con llana o espátula en sucesivas capas

| Medición | Uds. | Largo | Ancho | Alto | Parcial |
|---|---|---|---|---|---|
| PAREDES |  |  |  |  |  |
| Edificio A |  |  |  |  |  |
| PB | 1 | 126 |  | 2.5 | 315.00 |
| P1 | 1 | 118.08 |  | 2.5 | 295.20 |
| P2 | 1 | 106.02 |  | 2.5 | 265.05 |
| Escalera | 3 | 16.32 |  | 2.5 | 122.40 |
| Vestíbulo previo | 3 | 8 |  | 2.5 | 60.00 |
| Edificio B |  |  |  |  |  |
| PB | 1 | 123.07 |  | 2.5 | 307.68 |
| P1 | 1 | 118.58 |  | 2.5 | 296.45 |
| P2 | 1 | 98.68 |  | 2.5 | 246.70 |
| P3 | 1 | 61.43 |  | 2.5 | 153.58 |
| Casetón | 1 | 13.6 |  | 2.5 | 34.00 |
| Escalera | 4 | 16.3 |  | 2.5 | 163.00 |
| Vestíbulo previo | 4 | 6.5 |  | 2.5 | 65.00 |
| Edificio C |  |  |  |  |  |
| PB | 1 | 200.4 |  | 2.5 | 501.00 |
| P1 | 1 | 92.79 |  | 2.5 | 231.98 |
| P2 | 1 | 85.96 |  | 2.5 | 214.90 |
| P3 | 1 | 52.56 |  | 2.5 | 131.40 |
| Casetón | 1 | 13.6 |  | 2.5 | 34.00 |
| Escalera | 4 | 17 |  | 2.5 | 170.00 |
| Vestíbulo previo | 4 | 5 |  | 2.5 | 50.00 |
| Edificio D |  |  |  |  |  |
| PB | 1 | 75.62 |  | 2.5 | 189.05 |
| P1 | 1 | 76.76 |  | 2.5 | 191.90 |
| P2 | 1 | 72.05 |  | 2.5 | 180.13 |
| Escalera | 3 | 16 |  | 2.5 | 120.00 |
| Vestíbulo previo | 3 | 7.4 |  | 2.5 | 55.50 |
| Edificio E |  |  |  |  |  |
| PB | 1 | 112.22 |  | 2.5 | 280.55 |
| P1 | 1 | 104.34 |  | 2.5 | 260.85 |
| P2 | 1 | 76.7 |  | 2.5 | 191.75 |
| P3 | 1 | 60.95 |  | 2.5 | 152.38 |
| Casetón | 1 | 13.6 |  | 2.5 | 34.00 |
| Escalera | 5 | 15.9 |  | 2.5 | 198.75 |
| Vestíbulo previo | 5 | 6.7 |  | 2.5 | 83.75 |
| TECHOS |  |  |  |  |  |
| Edificio A |  |  |  |  |  |
| P2 | 1 | 61 |  |  | 61.00 |
| Escalera | 1 | 20 |  |  | 20.00 |
| Edificio B |  |  |  |  |  |
| P3 | 1 | 35.14 |  |  | 35.14 |
| Casetón | 1 | 20 |  |  | 20.00 |
| Edificio C |  |  |  |  |  |
| P3 | 1 | 28 |  |  | 28.00 |
| Casetón | 1 | 20 |  |  | 20.00 |
| P2 | 1 | 43 |  |  | 43.00 |
| Edificio E |  |  |  |  |  |
| P3 | 1 | 36.3 |  |  | 36.30 |
| Casetón | 1 | 20 |  |  | 20.00 |
|  | -1 | 5879 | 0.05 |  | -293.95 |
| Subtotal |  |  |  |  | 5585.44 |
| Total |  |  |  |  | 5585.44 |

**HMP03.2** m2 Falso techo
890.5 m2 × 21 = 18700.50
Suministro y montaje de falso techo continuo, sistema Placo Prima "PLACO", situado a una altura menor de 4 m, liso, formado por una placa de yeso laminado A / UNE-EN 520 - 1200 / 2500 / 15 / borde afinado, BA 15 "PLACO", formada por un alma de yeso de origen natural embutida e íntimamente ligada a dos láminas de cartón fuerte, atornillada a una estructura portante de perfiles primarios F530 "PLACO". Incluso p/p de fijaciones, elementos de suspensión, tornillería, resolución del perímetro y puntos singulares, tratamiento de juntas y accesorios de montaje. Totalmente terminado y listo para imprimar y revestir.

| Medición | Uds. | Largo | Parcial |
|---|---|---|---|
| Edificio A |  |  |  |
| PB | 1 | 70 | 70.00 |
| P1 | 1 | 70 | 70.00 |
| Edificio B |  |  |  |
| PB | 1 | 71.5 | 71.50 |
| P1 | 1 | 69 | 69.00 |
| P2 | 1 | 55 | 55.00 |
| Edificio C |  |  |  |
| PB | 1 | 145 | 145.00 |
| P1 | 1 | 50 | 50.00 |
| P2 | 1 | 45 | 45.00 |
| Edificio D |  |  |  |
| PB | 1 | 65 | 65.00 |
| P1 | 1 | 60 | 60.00 |
| Edificio E |  |  |  |
| PB | 1 | 60 | 60.00 |
| P1 | 1 | 65 | 65.00 |
| P2 | 1 | 65 | 65.00 |
| Subtotal |  |  | 890.50 |
| Total |  |  | 890.5 |

**HMP03.3** ml cortinero pladur
133.5 ml × 21 = 2803.50
Suministro y colocación de cortinero de pladur, de 18x9,5x118,5 cm, para decoración perimetral de techo, . Incluso p/p de corte, accesorios de fijación y repaso de juntas.

| Medición | Uds. | Parcial |
|---|---|---|
| Edificio A | 24 | 24.00 |
| Edificio B | 28.5 | 28.50 |
| Edificio C | 39 | 39.00 |
| Edificio D | 19.5 | 19.50 |
| Edificio E | 22.5 | 22.50 |
| Subtotal |  | 133.50 |
| Total |  | 133.5 |

### HMP04 INSTALACIONES (22/06/2017)
Importe: 12411

**HMP04.1** Ud instalacion espacios comunes (22/06/2017)
18 Ud × 394 = 7092.00
Instalación y modificación eléctrica en pasillos formada por mecanismo marca,serie Schneider Unica, color blanco. luminaria led, focos downlight Led empotrados, segun plano.

| Medición | Uds. | Parcial |
|---|---|---|
| Edificio A | 3 | 3.00 |
| Edificio B | 4 | 4.00 |
| Edificio C | 4 | 4.00 |
| Edificio D | 3 | 3.00 |
| Edificio E | 4 | 4.00 |
| Subtotal |  | 18.00 |
| Total |  | 18 |

**HMP04.2** Ud ayudas (22/06/2017)
5 Ud × 1063.8 = 5319.00
Ayudas de albañilería en Edificio Hotelero, para instalaciones de iluminación, fontanería y TV.

| Medición | Uds. | Parcial |
|---|---|---|
| Edificio A | 1 | 1.00 |
| Edificio B | 1 | 1.00 |
| Edificio C | 1 | 1.00 |
| Edificio D | 1 | 1.00 |
| Edificio E | 1 | 1.00 |
| Subtotal |  | 5.00 |
| Total |  | 5 |

### HMP05 SOLADOS
Importe: 76304.85

**HMP05.1** m2 Solado interior
1119.35 m2 × 37.63 = 42121.14
Solado de baldosas cerámicas de gres porcelánico
Solado de baldosas cerámicas de gres , modelo Argenta TANUM Y MUSSOM , de 60x60 cm. , recibidas con adhesivo cementoso normal, C1 gris, y rejuntadas con lechada de cemento y arena, L, 1/3 CEM II/A-P 32,5 R, para junta abierta (> 15 mm), coloreada con la misma tonalidad de las piezas.

| Medición | Uds. | Largo | Ancho | Parcial |
|---|---|---|---|---|
| Edificio A |  |  |  |  |
| PB | 1 | 70 |  | 70.00 |
| P1 | 1 | 70 |  | 70.00 |
| P2 | 1 | 61 |  | 61.00 |
| Edificio B |  |  |  |  |
| PB | 1 | 71.5 |  | 71.50 |
| P1 | 1 | 69 |  | 69.00 |
| P2 | 1 | 55 |  | 55.00 |
| P3 | 1 | 35.14 |  | 35.14 |
| Casetón | 1 | 20 |  | 20.00 |
| Edificio C |  |  |  |  |
| PB | 1 | 145 |  | 145.00 |
| P1 | 1 | 50 |  | 50.00 |
| P2 | 1 | 45 |  | 45.00 |
| P3 | 1 | 28 |  | 28.00 |
| Casetón | 1 | 20 |  | 20.00 |
| Edificio D |  |  |  |  |
| PB | 1 | 65 |  | 65.00 |
| P1 | 1 | 60 |  | 60.00 |
| P2 | 1 | 43 |  | 43.00 |
| Edificio E |  |  |  |  |
| PB | 1 | 60 |  | 60.00 |
| P1 | 1 | 65 |  | 65.00 |
| P2 | 1 | 65 |  | 65.00 |
| P3 | 1 | 36.3 |  | 36.30 |
| Casetón | 1 | 20 |  | 20.00 |
|  | -1 | 1152.94 | 0.03 | -34.59 |
| Subtotal |  |  |  | 1119.35 |
| Total |  |  |  | 1119.35 |

**HMP05.2** m2 Rodapié mismo material que pavimento
1616.99 m2 × 9 = 14552.91
Suministro y colocacion mismo material que pavimento.

| Medición | Uds. | Largo | Ancho | Alto | Parcial |
|---|---|---|---|---|---|
| Edificio A |  |  |  |  |  |
| PB | 1 | 126 |  |  | 126.00 |
| P1 | 1 | 118.08 |  |  | 118.08 |
| P2 | 1 | 106.02 |  |  | 106.02 |
| Edificio B |  |  |  |  |  |
| PB | 1 | 123.07 |  |  | 123.07 |
| P1 | 1 | 118.58 |  |  | 118.58 |
| P2 | 1 | 98.68 |  |  | 98.68 |
| P3 | 1 | 61.43 |  |  | 61.43 |
| Casetón | 1 | 11.55 |  |  | 11.55 |
| Edificio C |  |  |  |  |  |
| PB | 1 | 200.4 |  |  | 200.40 |
| P1 | 1 | 92.79 |  |  | 92.79 |
| P2 | 1 | 85.96 |  |  | 85.96 |
| P3 | 1 | 52.56 |  |  | 52.56 |
| Casetón | 1 | 11.55 |  |  | 11.55 |
| Edificio D |  |  |  |  |  |
| PB | 1 | 75.62 |  |  | 75.62 |
| P1 | 1 | 76.76 |  |  | 76.76 |
| P2 | 1 | 72.05 |  |  | 72.05 |
| Edificio E |  |  |  |  |  |
| PB | 1 | 112.22 |  |  | 112.22 |
| P1 | 1 | 104.34 |  |  | 104.34 |
| P2 | 1 | 76.7 |  |  | 76.70 |
| P3 | 1 | 60.95 |  |  | 60.95 |
| Casetón | 1 | 11.35 |  |  | 11.35 |
|  |  | -1 | 1796.66 | 0.1 | -179.67 |
| Subtotal |  |  |  |  | 1616.99 |
| Total |  |  |  |  | 1616.99 |

**HMP01.11** m2 Solado terrazas exteriores
516.6 m2 × 38 = 19630.80
Solado de baldosas cerámicas de gres porcelánico
Solado de baldosas cerámicas de gres , modelo Argenta TANUM Y MUSSOM , de 60x60 cm. para uso exterior , con resistencia al deslizamiento Rd>45 según UNE-ENV 12633, resbaladicidad clase 3 según CTE, recibidas con adhesivo cementoso normal, C1 gris, y rejuntadas con lechada de cemento y arena, L, 1/3 CEM II/A-P 32,5 R, para junta abierta (> 15 mm), coloreada con la misma tonalidad de las piezas.

### HMP06 PINTURAS
Importe: 13017.1

**HMP06.1** m2 Pintura plástica con textura lisa, color blanco
5659.61 m2 × 2.3 = 13017.10
Formación de capa de pintura plástica con textura lisa, color blanco, acabado mate, sobre paramentos horizontales y verticales interiores de yeso o escayola, mediante aplicación de una mano de fondo de emulsión acrílica acuosa como fijador de superficie y dos manos de acabado con pintura plástica en dispersión acuosa tipo II según UNE 48243 (rendimiento: 0,125 l/m² cada mano). Incluso p/p de preparación del soporte mediante limpieza.

| Medición | Uds. | Largo | Ancho | Alto | Parcial |
|---|---|---|---|---|---|
| PAREDES |  |  |  |  |  |
| Edificio A |  |  |  |  |  |
| PB | 1 | 126 |  | 2.5 | 315.00 |
| P1 | 1 | 118.08 |  | 2.5 | 295.20 |
| P2 | 1 | 106.02 |  | 2.5 | 265.05 |
| Edificio B |  |  |  |  |  |
| PB | 1 | 123.07 |  | 2.5 | 307.68 |
| P1 | 1 | 118.58 |  | 2.5 | 296.45 |
| P2 | 1 | 98.68 |  | 2.5 | 246.70 |
| P3 | 1 | 61.43 |  | 2.5 | 153.58 |
| Casetón | 1 | 11.55 |  | 2.5 | 28.88 |
| Edificio C |  |  |  |  |  |
| PB | 1 | 200.4 |  | 2.5 | 501.00 |
| P1 | 1 | 92.79 |  | 2.5 | 231.98 |
| P2 | 1 | 85.96 |  | 2.5 | 214.90 |
| P3 | 1 | 52.56 |  | 2.5 | 131.40 |
| Casetón | 1 | 11.55 |  | 2.5 | 28.88 |
| Edificio D |  |  |  |  |  |
| PB | 1 | 75.62 |  | 2.5 | 189.05 |
| P1 | 1 | 76.76 |  | 2.5 | 191.90 |
| P2 | 1 | 72.05 |  | 2.5 | 180.13 |
| Edificio E |  |  |  |  |  |
| PB | 1 | 112.22 |  | 2.5 | 280.55 |
| P1 | 1 | 104.34 |  | 2.5 | 260.85 |
| P2 | 1 | 76.7 |  | 2.5 | 191.75 |
| P3 | 1 | 60.95 |  | 2.5 | 152.38 |
| Casetón | 1 | 11.35 |  | 2.5 | 28.38 |
| TECHOS |  |  |  |  |  |
| Edificio A |  |  |  |  |  |
| PB | 1 | 126 |  |  | 126.00 |
| P1 | 1 | 118.08 |  |  | 118.08 |
| P2 | 1 | 106.02 |  |  | 106.02 |
| Edificio B |  |  |  |  |  |
| PB | 1 | 123.07 |  |  | 123.07 |
| P1 | 1 | 118.58 |  |  | 118.58 |
| P2 | 1 | 98.68 |  |  | 98.68 |
| P3 | 1 | 61.43 |  |  | 61.43 |
| Casetón | 1 | 11.55 |  |  | 11.55 |
| Edificio C |  |  |  |  |  |
| PB | 1 | 200.4 |  |  | 200.40 |
| P1 | 1 | 92.79 |  |  | 92.79 |
| P2 | 1 | 85.96 |  |  | 85.96 |
| P3 | 1 | 52.56 |  |  | 52.56 |
| Casetón | 1 | 11.55 |  |  | 11.55 |
| Edificio D |  |  |  |  |  |
| PB | 1 | 75.62 |  |  | 75.62 |
| P1 | 1 | 76.76 |  |  | 76.76 |
| P2 | 1 | 72.05 |  |  | 72.05 |
| Edificio E |  |  |  |  |  |
| PB | 1 | 112.22 |  |  | 112.22 |
| P1 | 1 | 104.34 |  |  | 104.34 |
| P2 | 1 | 76.7 |  |  | 76.70 |
| P3 | 1 | 60.95 |  |  | 60.95 |
| Casetón | 1 | 11.35 |  |  | 11.35 |
| ajuste | -1 | 6287.35 | 0.1 |  | -628.74 |
| Subtotal |  |  |  |  | 5659.61 |
| Total |  |  |  |  | 5659.61 |

### HMP07 ACRISTALAMIENTOS Y VENTANALES
Importe: 5850

**01.07.02** ud Pintura sobre ventanas de zonas pasillos
90 ud × 65 = 5850.00
Esmalte sintético, color blanco, acabado brillante, sobre superficie de carpintería interior de madera, preparación del soporte, mano de fondo (rendimiento: 0,081 l/m²) y acabado con esmalte sintético (rendimiento: 0,091 l/m² cada mano).

### HMP08 PUERTAS RF PATINILLOS
Importe: 2475

**HMP09.2** ud ayudas instalacion puertas
165 ud × 15 = 2475.00
ayudas instalacion puertas
Desmontaje de tapas registro en pasos habitacion con recuperacion de los mismos, saneado y pintura a juego de pasillos distribuidor, con almacenaje y custodia para su posterior montaje una vez terminada la instalacion electrica.

## HM00 HABITACIONES (14/10/2010)
Importe: 1918641.71

### HM01 DEMOLICIONES
Importe: 90983.14

**HM01.01** ud Desmontaje de conjunto de mobiliario de cocina
164 ud × 40 = 6560.00
Desmontaje de conjunto de mobiliario de cocina, con medios manuales, sin afectar a la estabilidad de los elementos resistentes a los que puedan estar unidos, y carga manual sobre camión o contenedor. El precio incluye el desmontaje de los accesorios.

**HM01.02** ud Retirada mobiliario existente habitaciones
164 ud × 75 = 12300.00
Retirada de mobiliario existente en habitaciones incluyendo elementos de decoración (no incluye textil).
Con carga a contenedor pie de obra

**HM01.03** ud Arranque lavabo
170 ud × 10 = 1700.00
Arranque de lavabo, grifería y accesorios, sin recuperación de las piezas. Incluso carga y transporte a contenedor, Desmontaje de grifería de lavabo, con medios manuales, y carga manual sobre camión o contenedor. El precio incluye la obturación de las conducciones conectadas al elemento.

| Medición | Uds. | Parcial |
|---|---|---|
| Apartamento tipo A | 122 | 122.00 |
| Apartamento tipo B | 12 | 12.00 |
| Apartamento tipo C1 | 18 | 18.00 |
| Apartamento tipo C2 | 18 | 18.00 |
| Subtotal |  | 170.00 |
| Total |  | 170 |

**HM01.031** ud Desmontado puerta paso
298 ud × 10 = 2980.00
Desmontaje puerta, con acopio de la mismas a pie de obra `para su posterior utilizacion en baños,protegiendo los marcos y tapajuntas para su posterior acabado.

| Medición | Uds. | Parcial |
|---|---|---|
| Apartamento tipo A | 244 | 244.00 |
| Apartamento tipo B | 18 | 18.00 |
| Apartamento tipo C1 | 18 | 18.00 |
| Apartamento tipo C2 | 18 | 18.00 |
| Subtotal |  | 298.00 |
| Total |  | 298 |

**HM01.05** ud Arranque inodoro y bidé
328 ud × 10 = 3280.00
Desmontaje de inodoro y bide, con medios manuales, y carga manual sobre camión o contenedor. El precio incluye la obturación de las conducciones conectadas al elemento.Arranque de inodoro y bidé, grifería y accesorios, sin recuperación de las piezas. Incluso carga y transporte a contenedor

| Medición | Uds. | Parcial |
|---|---|---|
| Apartamento tipo A | 244 | 244.00 |
| Apartamento tipo B | 12 | 12.00 |
| Apartamento tipo C1 | 36 | 36.00 |
| Apartamento tipo C2 | 36 | 36.00 |
| Subtotal |  | 328.00 |
| Total |  | 328 |

**HM01.06** m2 Arranque falso techo desmontable
508.46 m2 × 2.5 = 1271.15
Demolicion de falso techo registrable. Incluso carga y transporte a contenedor

| Medición | Uds. | Parcial |
|---|---|---|
| Apartamento tipo A | 488 | 488.00 |
| Apartamento tipo B | 20.46 | 20.46 |
| Subtotal |  | 508.46 |
| Total |  | 508.46 |

**HM01.07** m2 Arranque falso techo escayola
849.52 m2 × 3 = 2548.56
Demolición cielorraso de planchas escayola. Incluso carga y transporte a contenedor

| Medición | Uds. | Largo | Parcial |
|---|---|---|---|
|  | 164 | 5.18 | 849.52 |
| Total |  |  | 849.52 |

**HM01.08** m2 Levantado pavimento vinilico existente
5303.36 m2 × 2 = 10606.72
Levantado de pavimento continuo de PVC existente en el interior del edificio, con medios manuales, sin deteriorar los elementos constructivos contiguos, y carga manual sobre camión o contenedor.
NO ESTA CONTEMPLADO LOS POSIBLES DESPERFECTOS QUE SE PUDIERAN OCASIONAR SI EL PAVIMENTO ANTERIOR SE LEVANTARA.

| Medición | Uds. | Parcial |
|---|---|---|
| Apartamento tipo A | 4100.42 | 4100.42 |
| Apartamento tipo B | 356.76 | 356.76 |
| Apartamento tipo C1 | 447.84 | 447.84 |
| Apartamento tipo C2 | 398.34 | 398.34 |
| Subtotal |  | 5303.36 |
| Total |  | 5303.36 |

**HM01.09** ml Levantado rodapié existente
5198.24 ml × 1.5 = 7797.36
Levantado de rodapie existente con medios manuales sin deteriorar los elementos constructivos contiguos y cargamanual sobre contenedor o camion.

| Medición | Uds. | Parcial |
|---|---|---|
| Apartamento tipo A | 4016.24 | 4016.24 |
| Apartamento tipo B | 351.3 | 351.30 |
| Apartamento tipo C1 | 422.1 | 422.10 |
| Apartamento tipo C2 | 408.6 | 408.60 |
| Subtotal |  | 5198.24 |
| Total |  | 5198.24 |

**HM01.10** m2 Demolicion pared existente baño y dormitorio
853.1 m2 × 8.5 = 7251.35
Demolición de muro de fábrica de ladrillo cerámico hueco, bloque de hormigon con su correspondiente revestido, con medios manuales, y carga manual sobre camión o contenedor.

| Medición | Uds. | Ancho | Alto | Parcial |
|---|---|---|---|---|
|  | 164 | 0.8 | 2.25 | 295.20 |
| Entrada dormitorio (Aptos. A y B) | 128 | 2 | 2.15 | 550.40 |
| Armario comedor Apto. B | 7.5 |  |  | 7.50 |
| Subtotal |  |  |  | 853.10 |
| Total |  |  |  | 853.1 |

**HM01.11** ud Levantado carpinteria acristalada
340 ud × 16 = 5440.00
Levantado sin recuperación del material de carpintería acristalada de cualquier tipo situada en fachada, de menos de 3 m² de superficie, con medios manuales, clasificación, etiquetado, acopio para su almacenaje durante las obras y carga manual del material desmontado sobre camión o contenedor.(excepto las que correspondan a las zonas de paso distribuidor y comunes.)

| Medición | Uds. | Parcial |
|---|---|---|
| Apartamento tipo A | 244 | 244.00 |
| Apartamento tipo B | 24 | 24.00 |
| Apartamento tipo C1 | 36 | 36.00 |
| Apartamento tipo C2 | 36 | 36.00 |
| Subtotal |  | 340.00 |
| Total |  | 340 |

**HM01.12** ud Desmontaje red instalación electrica
164 ud × 25 = 4100.00
Desmontaje de red de instalación eléctrica interior fija en superficie, en habitación tipo serie hotel; con medios manuales, incluyendo mecanismos, cuadros con recuperacion y con carga manual sobre camión o contenedor.

**HM01.13** tn recogida-carga esc. y trans 4M3
492 tn × 15 = 7380.00

| Medición | Uds. | Largo | Parcial |
|---|---|---|---|
|  | 3 | 164 | 492.00 |
| Total |  |  | 492 |

**HM01.14** tn tasas vertedero
492 tn × 30 = 14760.00

| Medición | Uds. | Largo | Parcial |
|---|---|---|---|
|  | 3 | 164 | 492.00 |
| Total |  |  | 492 |

**HM01.15** ud Retirada accesorios de baño
164 ud × 10 = 1640.00
Retirada de accesorios de baño, toalleros, jaboneras, secadores, portarrollos, etc...no deteriorando la pared de sujeccion, con carga a contenedor pie de obra.

**HM01.11.1** ud Levantado Persiana Mallorquinas
152 ud × 9 = 1368.00
Levantado de celosía de lamas tipo mallorquina, con medios manuales y carga de escombro a contenedor a pie de obra.

| Medición | Uds. | Parcial |
|---|---|---|
| Apartamento Tipo A | 122 | 122.00 |
| Apartamento Tipo B | 12 | 12.00 |
| Apartamento Tipo C | 18 | 18.00 |
| Subtotal |  | 152.00 |
| Total |  | 152 |

### HM02 ALBAÑILERÍA Y OBRAS VARIAS (14/10/2010)
Importe: 13925.6

**HM02.1** ml rozas 7x5 cm en tabiques huecos (14/10/2010)
2624 ml × 3 = 7872.00
Rozas 7x5 cm en tabiques huecos
Ayudas de albañileria a la adecuacion de instalacion electrica, rozas, cajas de reparto, puntos de iluminacion, pasamuros, con limpieza de zona de trabajo y carga de escombros a vertedero.

| Código | Ud | Descripción | Rendimiento |
|---|---|---|---|
| %1110 | % | Medios auxiliares | 11.1 % |

| Medición | Uds. | Largo | Parcial |
|---|---|---|---|
|  | 164 | 16 | 2624.00 |
| Total |  |  | 2624 |

**HM02.3** m2 fabrica ladrillo hueco de 8 cm (14/10/2010)
263.2 m2 × 23 = 6053.60
Fabrica ladrillo hueco de 8 cm esp. (H-6) tomado con mortero de cemento portland y arena 1:4 en tapado de hueco paso habitaciones y en ajustes de huecos. incluido limpieza de zona de trabajo co carga de escombros a vertedero.

| Código | Ud | Descripción | Rendimiento |
|---|---|---|---|
| %0680 | % | Medios auxiliares (14/10/2010) | 6.8 % |

| Medición | Uds. | Parcial |
|---|---|---|
| Apartamento tipo A | 195.2 | 195.20 |
| Apartamento tipo B | 19.2 | 19.20 |
| Apartamento tipo C1 | 18 | 18.00 |
| Apartamento tipo C2 | 18 | 18.00 |
| Edificio C (doble hoja en Aptos. 101, 102, 103 y 104) | 12.8 | 12.80 |
| Subtotal |  | 263.20 |
| Total |  | 263.2 |

### HM03 ALISADOS Y PLADUR
Importe: 143866.38

**HM03.01** m2 Alisado paramentos
18298.96 m2 × 5 = 91494.80
Alisado buena vista de paramentos interiores revestidos con pintura con textura picada o gotelé, mediante plaste en polvo, color blanco, aplicado con llana o espátula en sucesivas capas.

| Medición | Uds. | Parcial |
|---|---|---|
| PARAMENTOS VERTICALES |  |  |
| Apartamento tipo A | 10040.6 | 10040.60 |
| Apartamento tipo B (PB) | 551.1 | 551.10 |
| Apartamento tipo B (P1) | 327.15 | 327.15 |
| Apartamento tipo C1 | 1055.25 | 1055.25 |
| Apartamento tipo C2 | 1021.5 | 1021.50 |
| PARAMENTOS HORIZONTALES |  |  |
| Apartamento tipo A | 4100.42 | 4100.42 |
| Apartamento tipo B (PB) | 200.22 | 200.22 |
| Apartamento tipo B (P1) | 156.54 | 156.54 |
| Apartamento tipo C1 | 447.84 | 447.84 |
| Apartamento tipo C2 | 398.34 | 398.34 |
| Subtotal |  | 18298.96 |
| Total |  | 18298.96 |

**HM03.02** m2 Falso techo
1790.51 m2 × 18 = 32229.18
Suministro y montaje de falso techo continuo, sistema Placo Prima "PLACO",o similar, situado a una altura menor de 4 m, liso, formado por una placa de yeso laminado A / UNE-EN 520 - 1200 / 2500 / 15 / borde afinado, BA 15 "PLACO", formada por un alma de yeso de origen natural embutida e íntimamente ligada a dos láminas de cartón fuerte, atornillada a una estructura portante de perfiles primarios F530 "PLACO". Incluso p/p de fijaciones, elementos de suspensión, tornillería, resolución del perímetro y puntos singulares, tratamiento de juntas y accesorios de montaje. Totalmente terminado y listo para imprimar y revestir.

| Medición | Uds. | Parcial |
|---|---|---|
| Apartamento tipo A |  |  |
| cocina | 672.342 | 672.34 |
| baño | 478.24 | 478.24 |
| armario | 179.34 | 179.34 |
| Apartamento tipo B (PB) |  |  |
| cocina | 23.4 | 23.40 |
| aseo | 13.05 | 13.05 |
| armario | 9.36 | 9.36 |
| Apartamento tipo B (P1) | 6 | 6.00 |
| baño | 19.35 | 19.35 |
| armario | 7.2 | 7.20 |
| Apartamento tipo C1 |  |  |
| cocina | 89.1 | 89.10 |
| baño | 63 | 63.00 |
| Apartamento tipo C2 |  |  |
| cocina | 116.28 | 116.28 |
| vestíbulo | 45.54 | 45.54 |
| baño | 68.31 | 68.31 |
| Subtotal |  | 1790.51 |
| Total |  | 1790.51 |

**HM03.03** ml Cortinero cartón yeso
1258.9 ml × 16 = 20142.40
Suministro y colocación de cortinero de placa de cartón yeso tipo Pladur o similar, de 18x9,5x118,5 cm, para decoración perimetral de techo, . Incluso p/p de corte, accesorios de fijación y repaso de juntas.

| Medición | Uds. | Parcial |
|---|---|---|
| Apartamento tipo A |  |  |
| comedor | 390.4 | 390.40 |
| dormitorio | 305 | 305.00 |
| dormitorio | 244 | 244.00 |
| Apartamento tipo B (PB) |  |  |
| comedor | 18.6 | 18.60 |
| dormitorio | 17.4 | 17.40 |
| dormitorio | 46.8 | 46.80 |
| Apartamento tipo B (P1) | 6 | 6.00 |
| domritorio | 25.2 | 25.20 |
| dormitorio | 30.9 | 30.90 |
| Apartamento tipo C1 |  |  |
| dormitorio/ com-estar | 104.4 | 104.40 |
| Apartamento tipo C2 |  |  |
| dormitorio | 70.2 | 70.20 |
| Subtotal |  | 1258.90 |
| Total |  | 1258.9 |

### HM04 INSTALACIONES
Importe: 104960

**HM04.01** Ud cuadro electrico habitacion
164 Ud × 95 = 15580.00
Suministro y colocación de subcuadro de habitación, según esquema adjunto en los planos. Incluso instalación, accesorios, conexionado y pruebas. Se realizará con los elementos de cuadros eléctricos conforme al esquema eléctrico indicado debe quedar un 30% de espacio libre de reserva. Los interruptores magnetotérmicos serán tipo C120N y K60N o similar. El subcuadro estará formado por un cofre aislante empotrable de puerta plena o similar de 1 fila para 8 módulos montado . Se incluye maniobra de tarjetero y climatización, pequeño material y mano de obra de conexionado.

**HM04.02** Ud instalacion habitacion
164 Ud × 490 = 80360.00
Instalación y modificación eléctrica en habitación tipo, formada por mecanismo marca UNICA color blanco.
SALA
1 Ud. 1 Punto para termostato (no incuido termostato)
1 Ud. 1 Punto tarjetero
1 Ud. 1 Punto de luz conmutado
3 Ud. 1 Punto de luz con interruptor
6 Ud. Toma de corriente
1 Ud. Toma USB
1 Ud. Toma de Televisión
BAÑO
1 Ud. 1 Punto de luz con interruptor
1 Ud. Toma de corriente
1 Ud. Punto de corriente para secapelo (no incluido secapelos)
HABITACIÓN
1 Ud. 1 Punto de luz con conmutador tira LED
2 Ud. 1 Punto de luz con interruptor para, lampar y aplique lectura.
2 Ud. Toma de corriente 16A
TERRAZA
1 Ud. Punto luz terraza

**HM04.03** Ud ayudas
164 Ud × 55 = 9020.00
Ayudas de albañilería en Edificio Hotelero, para instalaciones de iluminación,

### HM05 SOLADOS Y ALICATADOS
Importe: 347423.31

**HM05.01** m2 Alicatado
2934.84 m2 × 38 = 111523.92
Alicatado con baldosa Porcelánica, cantoneras de PVC.
Alicatado de baldosas , modelo Argenta TANUM Y MUSSOM , de 35x75 o 60x60 cm. , recibidas con adhesivo cementoso normal, C1 gris, y rejuntadas con lechada de cemento y arena, L, 1/3 CEM II/A-P 32,5 R, para junta abierta (> 15 mm), coloreada con la misma tonalidad de las piezas.

| Medición | Uds. | Largo | Ancho | Alto | Parcial |
|---|---|---|---|---|---|
|  | 164 | 8.36 |  | 2.25 | 3084.84 |
|  | -1 | 3000 | 0.05 |  | -150.00 |
| Subtotal |  |  |  |  | 2934.84 |
| Total |  |  |  |  | 2934.84 |

**HM05.02** m2 Solado interior
5038.26 m2 × 38 = 191453.88
Porcelánico gran formato
Solado de baldosas cerámicas de gres , modelo Argenta TANUM Y MUSSOM , de 60x60 cm. , recibidas con adhesivo cementoso normal, C1 gris, y rejuntadas con lechada de cemento y arena, L, 1/3 CEM II/A-P 32,5 R, para junta abierta (> 15 mm), coloreada con la misma tonalidad de las piezas.

| Medición | Uds. | Largo | Ancho | Parcial |
|---|---|---|---|---|
| Apartamento tipo A | 4100.42 |  |  | 4100.42 |
| Apartamento tipo B (ambas plantas) | 356.76 |  |  | 356.76 |
| Apartamento tipo C1 | 447.84 |  |  | 447.84 |
| Apartamento tipo C2 | 398.34 |  |  | 398.34 |
|  | -1 | 5302 | 0.05 | -265.10 |
| Subtotal |  |  |  | 5038.26 |
| Total |  |  |  | 5038.26 |

**HM05.03** m2 Rodapié mismo material que pavimento
4938.39 m2 × 9 = 44445.51
Suministro y colocacion mismo material que pavimento.

| Medición | Uds. | Largo | Ancho | Parcial |
|---|---|---|---|---|
| PARAMENTOS VERTICALES |  |  |  |  |
| Apartamento tipo A | 4016.24 |  |  | 4016.24 |
| Apartamento tipo B (PB) | 220.44 |  |  | 220.44 |
| Apartamento tipo B (P1) | 130.86 |  |  | 130.86 |
| Apartamento tipo C1 | 422.1 |  |  | 422.10 |
| Apartamento tipo C2 | 408.6 |  |  | 408.60 |
|  | -1 | 5197 | 0.05 | -259.85 |
| Subtotal |  |  |  | 4938.39 |
| Total |  |  |  | 4938.39 |

### HM06 SANITARIOS Y COMPLEMENTOS BAÑOS
Importe: 175040.5

**HM06.01** ud Inodoro Connect
170 ud × 150 = 25500.00
Suministro y colocación de inodoro Connect enrasado a pared , deposito montado y regulado de fabrica, el asiento es el modelo fino normal, con sistema aquablade incorpòrado. Totalmente montado.

| Medición | Uds. | Parcial |
|---|---|---|
| Apartamento tipo A | 122 | 122.00 |
| Apartamento tipo B | 12 | 12.00 |
| Apartamento tipo C1 | 18 | 18.00 |
| Apartamento tipo C2 | 18 | 18.00 |
| Subtotal |  | 170.00 |
| Total |  | 170 |

**HM06.02** ud Lavabo Connect Top de 85cm
170 ud × 275 = 46750.00
Suministro y colocación lavabo Corian o similar de 85cm ( opocionalmente se le puede aplicar tambien toalleros laterales). con toallero frontal, Totalmente instalado.

| Medición | Uds. | Parcial |
|---|---|---|
| Apartamento tipo A | 122 | 122.00 |
| Apartamento tipo B | 12 | 12.00 |
| Apartamento tipo C1 | 18 | 18.00 |
| Apartamento tipo C2 | 18 | 18.00 |
| Subtotal |  | 170.00 |
| Total |  | 170 |

**HM06.02.1** ud Valvula click-clack laton
170 ud × 10 = 1700.00
Suministro y colocación de valvula click-clack laton. Totalmente montada.

| Medición | Uds. | Parcial |
|---|---|---|
| Apartamento tipo A | 122 | 122.00 |
| Apartamento tipo B | 12 | 12.00 |
| Apartamento tipo C1 | 18 | 18.00 |
| Apartamento tipo C2 | 18 | 18.00 |
| Subtotal |  | 170.00 |
| Total |  | 170 |

**HM06.03** ud Monomando lavabo
170 ud × 40 = 6800.00
Suministro y colocación de monomando lavabo Clas de Tres. Totalmente montado.

| Medición | Uds. | Parcial |
|---|---|---|
| Apartamento tipo A | 122 | 122.00 |
| Apartamento tipo B | 12 | 12.00 |
| Apartamento tipo C1 | 18 | 18.00 |
| Apartamento tipo C2 | 18 | 18.00 |
| Subtotal |  | 170.00 |
| Total |  | 170 |

**HM06.04** ud Plato ducha
170 ud × 30 = 5100.00
Repasos de platos de ducha existentes de gresite manteniendose la instalacion, en apartamentos con bañeras instaladas se retiraran y colocaran platos de ducha, con ajuste de desagues y tomas a la nueva ubicacion

| Medición | Uds. | Parcial |
|---|---|---|
| Apartamento tipo A | 122 | 122.00 |
| Apartamento tipo B | 12 | 12.00 |
| Apartamento tipo C1 | 18 | 18.00 |
| Apartamento tipo C2 | 18 | 18.00 |
| Subtotal |  | 170.00 |
| Total |  | 170 |

**HM06.04.1** ud Sifón extraplano
170 ud × 10 = 1700.00
Suministro y colocación de sifón Senzo ahorro de espacio, extraplano. Totalmente montado.

| Medición | Uds. | Parcial |
|---|---|---|
| Apartamento tipo A | 122 | 122.00 |
| Apartamento tipo B | 12 | 12.00 |
| Apartamento tipo C1 | 18 | 18.00 |
| Apartamento tipo C2 | 18 | 18.00 |
| Subtotal |  | 170.00 |
| Total |  | 170 |

**HM06.05** ud Kit ducha monomando
170 ud × 110 = 18700.00
Suministro y colocación kit ducha monomando empotrado de la marca Hansgrohe Croma o similar. Totalmente montado.

| Medición | Uds. | Parcial |
|---|---|---|
| Apartamento tipo A | 122 | 122.00 |
| Apartamento tipo B | 12 | 12.00 |
| Apartamento tipo C1 | 18 | 18.00 |
| Apartamento tipo C2 | 18 | 18.00 |
| Subtotal |  | 170.00 |
| Total |  | 170 |

**HM06.07** ud Escobillero a pared
170 ud × 25 = 4250.00
Suministro y colocación de escobillero standard a pared cromo. Totalmente montado.

| Medición | Uds. | Parcial |
|---|---|---|
| Apartamento tipo A | 122 | 122.00 |
| Apartamento tipo B | 12 | 12.00 |
| Apartamento tipo C1 | 18 | 18.00 |
| Apartamento tipo C2 | 18 | 18.00 |
| Subtotal |  | 170.00 |
| Total |  | 170 |

**HM06.08** ud Percha minimalista
340 ud × 11 = 3740.00
Suministro y colocación de percha acabado cromo. Totalmente montado.

| Medición | Uds. | Parcial |
|---|---|---|
| Apartamento tipo A | 244 | 244.00 |
| Apartamento tipo B | 24 | 24.00 |
| Apartamento tipo C1 | 36 | 36.00 |
| Apartamento tipo C2 | 36 | 36.00 |
| Subtotal |  | 340.00 |
| Total |  | 340 |

**HM06.09** ud Portarrollo y portarrollo auxiliar
170 ud × 15 = 2550.00
Suministro y colocación portarrollos reserva cromado. Totalmente montado.

| Medición | Uds. | Parcial |
|---|---|---|
| Apartamento tipo A | 122 | 122.00 |
| Apartamento tipo B | 12 | 12.00 |
| Apartamento tipo C1 | 18 | 18.00 |
| Apartamento tipo C2 | 18 | 18.00 |
| Subtotal |  | 170.00 |
| Total |  | 170 |

**HM06.10** ud Papelera baño
170 ud × 15 = 2550.00
Suministro de Papelera cromada. Puesta en cada lavabo.

| Medición | Uds. | Parcial |
|---|---|---|
| Apartamento tipo A | 122 | 122.00 |
| Apartamento tipo B | 12 | 12.00 |
| Apartamento tipo C1 | 18 | 18.00 |
| Apartamento tipo C2 | 18 | 18.00 |
| Subtotal |  | 170.00 |
| Total |  | 170 |

**HM06.11** ud Espejo de aumento
170 ud × 20 = 3400.00
Suministro y colocación de espejo de Baño 8 pulgadas de doble cara con aumento 1x y 10x en pared con doble cara, rotación 360 grados, Plateado, totalmente instalado.

| Medición | Uds. | Parcial |
|---|---|---|
| Apartamento tipo A | 122 | 122.00 |
| Apartamento tipo B | 12 | 12.00 |
| Apartamento tipo C1 | 18 | 18.00 |
| Apartamento tipo C2 | 18 | 18.00 |
| Subtotal |  | 170.00 |
| Total |  | 170 |

**HM06.12** ud espejo de pared
170 ud × 78 = 13260.00
Suministro y colocación de espejo de pared de 80x120cm, totalmente iinstalado.

| Medición | Uds. | Parcial |
|---|---|---|
| Apartamento tipo A | 122 | 122.00 |
| Apartamento tipo B | 12 | 12.00 |
| Apartamento tipo C1 | 18 | 18.00 |
| Apartamento tipo C2 | 18 | 18.00 |
| Subtotal |  | 170.00 |
| Total |  | 170 |

**HM06.13** ud Secador dos velocidades
170 ud × 29.65 = 5040.50
Suministro y colocación de secador de dos velocidades con interruptor on / off blanco potencia 1800-2200w. Totalmente montada.

| Medición | Uds. | Parcial |
|---|---|---|
| Apartamento tipo A | 122 | 122.00 |
| Apartamento tipo B | 12 | 12.00 |
| Apartamento tipo C1 | 18 | 18.00 |
| Apartamento tipo C2 | 18 | 18.00 |
| Subtotal |  | 170.00 |
| Total |  | 170 |

**HM06.14** ud Mampara de ducha
170 ud × 160 = 27200.00
Suministro y colocación de mampara de 1950x 90cm y de seguridad de 8 mm. Totalmente montada.

| Medición | Uds. | Parcial |
|---|---|---|
| Apartamento tipo A | 122 | 122.00 |
| Apartamento tipo B | 12 | 12.00 |
| Apartamento tipo C1 | 18 | 18.00 |
| Apartamento tipo C2 | 18 | 18.00 |
| Subtotal |  | 170.00 |
| Total |  | 170 |

**HM06.15** ud Repisa toallero
170 ud × 40 = 6800.00
Suministro y colocación de repisa toallero con cuatro puntos de soporte en pared inox Aisi 304 de la casa Nofer. Totalmente montada.

| Medición | Uds. | Parcial |
|---|---|---|
| Apartamento tipo A | 122 | 122.00 |
| Apartamento tipo B | 12 | 12.00 |
| Apartamento tipo C1 | 18 | 18.00 |
| Apartamento tipo C2 | 18 | 18.00 |
| Subtotal |  | 170.00 |
| Total |  | 170 |

### HM07 PINTURA (14/10/2010)
Importe: 28732.54

**HM07.01** m2 Pintura plástica con textura lisa, color blanco
12345.85 m2 × 2.3 = 28395.46
Formación de capa de pintura plástica con textura lisa, color blanco, acabado mate, sobre paramentos horizontales y verticales interiores de yeso o escayola, mediante aplicación de una mano de fondo de emulsión acrílica acuosa como fijador de superficie y acabado con pintura plástica en dispersión acuosa tipo II según UNE 48243 (rendimiento: 0,110 l/m² cada mano). Incluso p/p de preparación del soporte mediante limpieza.

| Medición | Uds. | Largo | Ancho | Parcial |
|---|---|---|---|---|
| PARAMENTOS VERTICALES |  |  |  |  |
| Apartamento tipo A | 10040.6 |  |  | 10040.60 |
| Apartamento tipo B (PB) | 551.1 |  |  | 551.10 |
| Apartamento tipo B (P1) | 327.15 |  |  | 327.15 |
| Apartamento tipo C1 | 1055.25 |  |  | 1055.25 |
| Apartamento tipo C2 | 1021.5 |  |  | 1021.50 |
|  | -1 | 12995 | 0.05 | -649.75 |
| Subtotal |  |  |  | 12345.85 |
| Total |  |  |  | 12345.85 |

**HM07.02** u pintado 100 kg estruc. met. (14/10/2010)
6 u × 56.18 = 337.08
Pintado de 100 kg de hierro de estructuras met.s, pesadas o medias, de naves industriales, con una mano de minio y dos de esmalte colores brillo

| Código | Ud | Descripción | Rendimiento | Precio | Importe |
|---|---|---|---|---|---|
| B0001.0030 | h | oficial 1ª (mano de obra; 31/07/2017) | 0.57 | 22.020104992978 | 12.55 |
| B2504.0040 | l | esmalte bl. est. met. (material; 31/07/2017) | 1 | 25.45012134747 | 25.45 |
| B2503.0060 | l | minio de plomo (material; 31/07/2017) | 1 | 16.700079626827 | 16.70 |
| %0270 | % | Medios auxiliares (14/10/2010) | 2.7 % | 54.70 | 1.48 |
|  |  | Total |  |  | 56.18 |

| Medición | Uds. | Parcial |
|---|---|---|
| Escalera dúplex | 6 | 6.00 |
| Total |  | 6 |

### HM08 ACRISTALAMIENTOS Y VENTANALES
Importe: 130380

**HM08.01** ud Balconera Alum Color RPT 2 Hojas
164 ud × 555 = 91020.00
Suministro y colocación de puerta corredera de dimensiones según memoria de carpinteria,
Totalmente montada y probada.
Acristalamiento 4+4/8/5
Incluye: Colocación de la carpintería. Ajuste final de las hojas. Sellado de juntas perimetrales. Realización de pruebas de servicio.
Criterio de medición de proyecto: Unidad proyectada, según documentación gráfica de Proyecto.

**HM08.02** ud Ventana habitacion
164 ud × 240 = 39360.00
Suministro y colocación de ventana corredera de dimensiones según memoria de carpinteria,
Totalmente montada y probada.
Acristalamiento 4+4/8/5
Incluye: Colocación de la carpintería. Ajuste final de las hojas. Sellado de juntas perimetrales. Realización de pruebas de servicio.
Criterio de medición de proyecto: Unidad proyectada, según documentación gráfica de Proyecto.

### HM09 MOBILIARIO Y EQUIPAMIENTO (20/06/2017)
Importe: 532508
Sumini

**HM09.01** ud sofa cama
164 ud × 380 = 62320.00
Sofa cama mecanismo desplegable tipo Italiano, segun diseño/render proyectos

**HM09.02** ud cabezal cama
164 ud × 295 = 48380.00
segun diseño/render proyecto

**HM09.03** ud mesitas (26/06/2017)
328 ud × 74 = 24272.00
segun diseño/render proyecto

| Medición | Uds. | Largo | Parcial |
|---|---|---|---|
|  | 2 | 164 | 328.00 |
| Total |  |  | 328 |

**HM09.04** ud canapé (20/06/2017)
164 ud × 181 = 29684.00
segun diseño/render proyecto

**HM09.05** ud colchón (20/06/2017)
164 ud × 180 = 29520.00
segun diseño/render proyecto

**HM09.06** ud sillas
492 ud × 48 = 23616.00
segun diseño/render proyecto

| Medición | Uds. | Largo | Parcial |
|---|---|---|---|
|  | 3 | 164 | 492.00 |
| Total |  |  | 492 |

**HM09.07** ud puf
328 ud × 38 = 12464.00
segun diseño/render proyecto

| Medición | Uds. | Largo | Parcial |
|---|---|---|---|
|  | 2 | 164 | 328.00 |
| Total |  |  | 328 |

**HM09.08** ud decoracion (peces, etc...)
1148 ud × 15 = 17220.00
segun diseño/render proyecto

| Medición | Uds. | Largo | Parcial |
|---|---|---|---|
|  | 164 | 7 | 1148.00 |
| Total |  |  | 1148 |

**HM09.09** ud armario habitacion
164 ud × 350 = 57400.00
Formacion interior de armario segun descripcion tecnica utilizando la estructura actual del mismo realizando forro interior y baldas estantes distribuidas segun planos/renders de proyecto.

**HM09.10** ud armario entrada
164 ud × 280 = 45920.00
Formacion interior de armario segun descripcion tecnica utilizando la estructura actual del mismo realizando forro interior y baldas estantes distribuidas segun planos/renders de proyecto.

**HM09.11** ud panel espejo
164 ud × 90 = 14760.00
segun diseño/render proyecto

**HM09.12** ud iluminacion (26/06/2017)
164 ud × 218 = 35752.00
varios de luminarias por habitacion : segun diseño/render proyecto
Habitacion
Una lampara colgante techo
Un aplique lectura
Tres foco Led o tira LED sobre cabecero
Sala
Una Lampara sobremesa
Tres apliques LED
Dos focos empotrados LED techo
Baño
Un foco empotrable LED en techo
Terraza
Aplique Led para terraza.

**HM09.13** ud cuadro decorativo
164 ud × 50 = 8200.00
segun diseño/render proyecto

**HM09.14** ud Televisión
164 ud × 290 = 47560.00
Suministro y colocación de televisión de 40" 42"marca SAMSUNG, LG o similar SMART TV. colgada en pared mediante soporte, totalmente colocada y montada.

**HM09.15** ud Mesa
164 ud × 160 = 26240.00
Fabricación de mesa formada por panel tipo sandwich segun diseñoplano / render de diseño.

**02.09.16** cortinas y varios
164 × 300 = 49200.00
Cortinas y varios:
Cortina oscurante para puerta corredera salida a terraza,
Cortina visillo para puerta corredera salida a terraza,
Cortina oscurante para ventana de habitacion
Cortina oscurante para ventana de habitacion
Railes para cortinas segun medidas
Cojin de cortesia 50x70cm com funda y relleno
Cojin de decoracion 30x50 relleno incluido
Cubrecanapes

### HM10 COCINA HABITACION
Importe: 147600

**HM10.01** ud cocina completa
164 ud × 900 = 147600.00
Suministro y colocación de cocina formada por,
Formación soportes con tableros agomerados laminados de 5-6 cm. de espesor
Forro de encimera y frontal con ceramica gran formato o similar.
Formacion de estantes interior muebles cerrados.
Una cajonera material madera trenzada.
Nevera serie hotel, modelo corbero
Campana corbero 190 m3 o similar,
Vitrocerámica modular Beko 30 cm. 2 fogones , o similar
Fregadero Teka be inox un seno mas grifería,
Microondas.Grunquel 700 w 20 l. o similar
Segun esquema plano / render.

### HM11 CARPINTERÍA MADERA (20/06/2017)
Importe: 203222.24

**HM11.01** ud P. Entrada 1H EI2-30 C5 Lacada Blanco
164 ud × 490 = 80360.00
Conjunto montado en block para Puerta Entrada de una hoja lisa 825x2030, cortafuegos EI2-30 C5 de medidas normalizadas, compuesto de hoja construida con materiales ignífugos, Rechapada en madera y lacada color Blanco en ambas, precerco de 220x35 mm., cerco de 220x20 mm. intumescente y tapajuntas color blanco de 90x16 mm. en ambas caras, ignífugos y recubiertos del mismo material de la hoja, herrajes de cuelgue (4 pernios de acero inoxidable de 100x72 mm.) y de seguridad, materiales fabricados con elementos ignífugos, montado el conjunto e incluso con p.p. de burlete, muelle cierra puertas C5. Sellado de juntas con masilla intumescente, en las dos caras del block, y antes de colocar los tapajuntas, entre el precerco de obra y el cerco visto. con suministro y colocacion de cerradura llave tarjeta de proximidad.

**HM11.02** ud Puerta paso 72 Lacada Blanco
164 ud × 86 = 14104.00
Acabado de puertade paso baños, a base Esmalte de dos componentes, color blanco, acabado brillante, sobre superficie de madera, preparación del soporte y acabado con esmalte de dos componentes (rendimiento: 0,077 l/m² cada mano).

**HM11.03** ud tope puerta habitaciones (20/06/2017)
328 ud × 6.58 = 2158.24

| Medición | Uds. | Largo | Parcial |
|---|---|---|---|
|  | 2 | 164 | 328.00 |
| Total |  |  | 328 |

**HM11.04** ud puerta corredera habitacion
164 ud × 420 = 68880.00
Suministro y colocación de Puerta interior corredera doble. ciega, lisa de dos hojas de 203x.65.5x3,5 cm, de tablero de fibras acabado de color blanco, con alma alveolar de papel kraft; precerco de pino país de 90x35 mm; galces de MDF, con revestimiento color blanco de 90x20 mm; tapajuntas de MDF, con revestimiento de color blanco de 70x10 mm; con herrajes de colgar y de cierre.

| Código | Ud | Descripción | Cantidad | Precio | Importe |
|---|---|---|---|---|---|
| 02.11.05 | ud | ayudas de albañileria | 164 | 40 | 6560.00 |
| 02.11.06 | ud | Puertas celosia cocina | 164 | 190 | 31160.00 |

## HM EXT EXTERIORES (14/10/2010)
Importe: 78563.81

### HME01 DEMOLICIONES EXTERIORES (14/10/2010)
Importe: 5206.15

**HME01.1** m2 desbroce y limp. veg. manual (14/10/2010)
150 m2 × 5.05 = 757.50
Desbroce y limpieza vegetal del terreno por medios manuales de accesos a la obra y para retirar elementos vegetales y arboreos que se necesita eliminar o podar para conservar.

| Código | Ud | Descripción | Rendimiento | Precio | Importe |
|---|---|---|---|---|---|
| B0001.0070 | h | Peon suelto (mano de obra; 31/07/2017) | 0.25 | 19.580093358879 | 4.90 |
| %0300 | % | Medios auxiliares (14/10/2010) | 3 % | 4.90 | 0.15 |
|  |  | Total |  |  | 5.05 |

| Medición | Uds. | Parcial |
|---|---|---|
| Exteriores | 150 | 150.00 |
| Total |  | 150 |

**HME01.2** u arranque árbol (14/10/2010)
15 u × 39.58 = 593.70
Arranque y destoconado de árbol, con acopio en contenedor o camión a pie de obra.

| Código | Ud | Descripción | Rendimiento | Precio | Importe |
|---|---|---|---|---|---|
| B0001.0060 | h | Peon especializado (mano de obra; 31/07/2017) | 0.5 | 19.580093358879 | 9.79 |
| B1911.0090 | u | dia motosierra a gasolina 6kg. 3,4kw (maquinaria; 31/07/2017) | 0.125 | 36.710175035977 | 4.59 |
| B1905.0100 | h | Retroexcavadora de 0.50 m3. (maquinaria; 31/07/2017) | 0.5 | 46.620222287585 | 23.31 |
| %0500 | % | Medios auxiliares (14/10/2010) | 5 % | 37.69 | 1.88 |
|  |  | Total |  |  | 39.58 |

**HME01.4** ud arranque barandilla con acopio (14/10/2010)
27 ud × 12.16 = 328.32
Levantado puertas de terraza con acopio en contenedor o camión a pie de obra.

| Código | Ud | Descripción | Rendimiento | Precio | Importe |
|---|---|---|---|---|---|
| B0001.0070 | h | Peon suelto | 0.586 | 19.580093358879 | 11.47 |
| %0600 | % | Medios auxiliares (14/10/2010) | 6 % | 11.47 | 0.69 |
|  |  | Total |  |  | 12.16 |

| Medición | Uds. | Parcial |
|---|---|---|
| TERRAZAS EN PB |  |  |
| Edificio A | 6 | 6.00 |
| Edificio B | 6 | 6.00 |
| Edificio C | 6 | 6.00 |
| Edificio D | 4 | 4.00 |
| Edificio E | 5 | 5.00 |
| Subtotal |  | 27.00 |
| Total |  | 27 |

**HME01.5** ud Levantado mobiliario urbano (14/10/2010)
12 ud × 10.81 = 129.72
Levantado de mobiliario urbano vario, papeleras, muppies, etc.. con acopio en contenedor o camión a pie de obra.

| Código | Ud | Descripción | Rendimiento | Precio | Importe |
|---|---|---|---|---|---|
| B0001.0070 | h | Peon suelto | 0.521 | 19.580093358879 | 10.20 |
| %0600 | % | Medios auxiliares | 6 % | 10.20 | 0.61 |
|  |  | Total |  |  | 10.81 |

**HME01.6** ml arranque mampara mad. de 1 a 2 m2 (14/10/2010)
20 ml × 8.69 = 173.80
Arranque de mampara de madera, con acopio en contenedor o camión a pie de obra.

| Código | Ud | Descripción | Rendimiento | Precio | Importe |
|---|---|---|---|---|---|
| B0001.0070 | h | Peon suelto | 0.4 | 19.580093358879 | 7.83 |
| %1100 | % | Medios auxiliares (14/10/2010) | 11 % | 7.83 | 0.86 |
|  |  | Total |  |  | 8.69 |

**HME01.7** ml arranque reja metálica de 1 a 2 m2 (14/10/2010)
12 ml × 8.69 = 104.28
Arranque de reja metálica, con acopio en contenedor o camión a pie de obra.

| Código | Ud | Descripción | Rendimiento | Precio | Importe |
|---|---|---|---|---|---|
| B0001.0070 | h | Peon suelto | 0.4 | 19.580093358879 | 7.83 |
| %1100 | % | Medios auxiliares | 11 % | 7.83 | 0.86 |
|  |  | Total |  |  | 8.69 |

**HME01.8** ml arranque y acopio de bordillo (10/04/2014)
25 ml × 3.82 = 95.50
Arranque de bordillo existente con acopio en contenedor o camión a pie de obra.

| Código | Ud | Descripción | Rendimiento | Precio | Importe |
|---|---|---|---|---|---|
| B0001.0030 | h | oficial 1ª | 0.071 | 22.020104992978 | 1.56 |
| B0001.0070 | h | Peon suelto | 0.085 | 19.580093358879 | 1.66 |
| B1904.0130 | h | compresor 25 hp con un martillo (maquinaria; 31/07/2017) | 0.085 | 3.3200158300039 | 0.28 |
| %0550 | % | Medios auxiliares (10/04/2014) | 9 % | 3.50 | 0.32 |
|  |  | Total |  |  | 3.82 |

| Medición | Uds. | Parcial |
|---|---|---|
| BORDILLO EN JARDÍN |  |  |
|  | 25 | 25.00 |
| Subtotal |  | 25.00 |
| Total |  | 25 |

**HME01.9** u Levantado de pérgola metálica (14/10/2010)
1 u × 30.09 = 30.09
Levantado de pérgola metálica exterior, con acopio en contenedor o camión a pie de obra.

| Código | Ud | Descripción | Rendimiento | Precio | Importe |
|---|---|---|---|---|---|
| B0001.0070 | h | Peon suelto | 1.45 | 19.580093358879 | 28.39 |
| %0600 | % | Medios auxiliares | 6 % | 28.39 | 1.70 |
|  |  | Total |  |  | 30.09 |

| Medición | Uds. | Parcial |
|---|---|---|
| PERGOLA METÁLICA | 1 | 1.00 |
| Total |  | 1 |

**HME01.10** m2 dem. mamposteria piedra (14/10/2010)
5 m2 × 31.9 = 159.50
Demolición de mampostería de piedra en fachadas hasta 7 metros de alt. con rec. de elementos aprovechables y con acopio en contenedor o camión a pie de obra.

| Código | Ud | Descripción | Rendimiento | Precio | Importe |
|---|---|---|---|---|---|
| B0001.0030 | h | oficial 1ª | 1 | 22.020104992978 | 22.02 |
| B1915.0110 | m2 | montaje y desmontaje hasta 9 m (14/10/2010) | 1 | 6.68 | 6.68 |
| B1915.0010 | m2 | por dia alquiler hasta 30 dias (14/10/2010) | 0.125 | 0.34 | 0.04 |
| %1100 | % | Medios auxiliares | 11 % | 28.74 | 3.16 |
|  |  | Total |  |  | 31.9 |

| Medición | Uds. | Largo | Alto | Parcial |
|---|---|---|---|---|
| MURO ENTRADA EDIF.C | 1 | 10 | 0.5 | 5.00 |
| Total |  |  |  | 5 |

**HME01.11** tn tasas vertedero (19/06/2017)
21 tn × 49.36 = 1036.56

**HME01.12** tn recogida-carga esc. y trans 4M3 (19/06/2017)
21 tn × 85.58 = 1797.18

### HME02 TERRAZAS APTOS. PB (14/10/2010)
Importe: 17550

**HME02.9** m2 Terrazas planta baja. (14/10/2010)
450 m2 × 39 = 17550.00
Formacion de perimetro exterior de terrazas en planta baja, formado por muro de bloque de hormigon relleno nivelado con salida a terraza desde habitacion incluso formacion de peldaño de acceso desde terraza comunitaria si fuera necesario y capa de regulacion de mortero para posterior embaldosado.

| Código | Ud | Descripción | Rendimiento |
|---|---|---|---|
| %0470 | % | Medios auxiliares (14/10/2010) | 4.7 % |

### HME03 PASILLOS EXTERIORES (14/10/2010)
Importe: 30215.44

**HME03.1** u tapa fundicion de 60x60 acera (14/10/2010)
8 u × 63.43 = 507.44
Colocación tapa de fundición con marco de 60x60 cm. Acera.Según UNE-EN 124 (clase B125).

| Medición | Uds. | Parcial |
|---|---|---|
| REPOSICIÓN VARIAS TRAPAS | 8 | 8.00 |
| Total |  | 8 |

**03.02.12** Limpieza de terrazas comunitarias
1570 × 12 = 18840.00
Limpieza de terrazas de hormigon impreso segun muestra a definir. consistente en decapado superficioa de l hormgon y aplicacion de nueva textura a base de pintura de veladura para maximizar el tono y sellado final.

**03.02.13** terraza planta baja
418 × 26 = 10868.00
formacion de parterres de jardin alineacion de pasos acceso a bloques habitaciones reparaciones varias .

### HME04 DEMOILICIÓN DE CARPA Y ANEXOS (14/10/2010)
Importe: 25592.22

**HME04.1** Ud dem. toldo y estructura met. (14/10/2010)
5545 Ud × 1.14 = 6321.30
Retirada de estructura metálica formada de pilares y jácenas, con medios manuales para rec. de perfiles, en edificio anexo junto a piscina.

| Código | Ud | Descripción | Rendimiento |
|---|---|---|---|
| %1100 | % | Medios auxiliares | 11 % |

**HME04.2** m2 dem.cub.teja sin recup. y acopio (14/10/2010)
90 m2 × 11.13 = 1001.70
Demolición de cubierta de teja árabe Incl. acopio de escombros a pie de obra (sin rec.)

| Código | Ud | Descripción | Rendimiento | Precio | Importe |
|---|---|---|---|---|---|
| B0001.0030 | h | oficial 1ª | 0.1 | 22.020104992978 | 2.20 |
| B0001.0070 | h | Peon suelto | 0.4 | 19.580093358879 | 7.83 |
| %1100 | % | Medios auxiliares | 11 % | 10.03 | 1.10 |
|  |  | Total |  |  | 11.13 |

| Medición | Uds. | Parcial |
|---|---|---|
| CUBIERTA ANEXO |  |  |
|  | 90 | 90.00 |
| Subtotal |  | 90.00 |
| Total |  | 90 |

**HME04.3** m2 dem.forjado vig.pret.bov.horm. (14/10/2010)
75 m2 × 35.08 = 2631.00
Demolición forjado viguetas pretensadas y bovedilla hourdis Incl. acopio de escombros a pie de obra.

| Código | Ud | Descripción | Rendimiento | Precio | Importe |
|---|---|---|---|---|---|
| B0001.0030 | h | oficial 1ª | 0.1 | 22.020104992978 | 2.202 |
| B0001.0070 | h | Peon suelto | 1.5 | 19.580093358879 | 29.370 |
| %1110 | % | Medios auxiliares | 11.1 % | 31.572 | 3.504 |
|  |  | Total |  |  | 35.08 |

| Medición | Uds. | Parcial |
|---|---|---|
| CUBIERTA ANEXO |  |  |
|  | 75 | 75.00 |
| Subtotal |  | 75.00 |
| Total |  | 75 |

**HME04.4** m2 dem. solado baldosa ceramica (14/10/2010)
75 m2 × 9.16 = 687.00
Demolición de solado de baldosa cerámica, Incl. acopio de escombros a pie de obra.

| Código | Ud | Descripción | Rendimiento | Precio | Importe |
|---|---|---|---|---|---|
| B0001.0070 | h | Peon suelto | 0.45 | 19.580093358879 | 8.81 |
| %0400 | % | Medios auxiliares (14/10/2010) | 4 % | 8.81 | 0.35 |
|  |  | Total |  |  | 9.16 |

| Medición | Uds. | Parcial |
|---|---|---|
| ANEXO |  |  |
|  | 75 | 75.00 |
| Subtotal |  | 75.00 |
| Total |  | 75 |

**HME04.5** ml dem. rodapié cualquier material (14/10/2010)
98 ml × 4.35 = 426.30
Demolición de rodapié de cualquier material, con acopio de escombros a pie de obra.

| Código | Ud | Descripción | Rendimiento | Precio | Importe |
|---|---|---|---|---|---|
| B0001.0060 | h | Peon especializado | 0.2 | 19.580093358879 | 3.92 |
| %1100 | % | Medios auxiliares | 11 % | 3.92 | 0.43 |
|  |  | Total |  |  | 4.35 |

| Medición | Uds. | Parcial |
|---|---|---|
| ANEXO |  |  |
|  | 98 | 98.00 |
| Subtotal |  | 98.00 |
| Total |  | 98 |

**HME04.6** m3 dem. compresor fca. ladr. macizo (14/10/2010)
66 m3 × 112.09 = 7397.94
Demolición con compresor de fábrica de ladrillo macizo, Incl. acopio de escombros a pie de obra.

| Código | Ud | Descripción | Rendimiento | Precio | Importe |
|---|---|---|---|---|---|
| B0001.0030 | h | oficial 1ª | 1.2 | 22.020104992978 | 26.42 |
| B0001.0070 | h | Peon suelto | 3.6 | 19.580093358879 | 70.49 |
| B1904.0130 | h | compresor 25 hp con un martillo | 1.2 | 3.3200158300039 | 3.98 |
| %1110 | % | Medios auxiliares | 11.1 % | 100.89 | 11.20 |
|  |  | Total |  |  | 112.09 |

**HME04.7** m2 dem. manual tabique hueco senc. (14/10/2010)
34.25 m2 × 7.61 = 260.64
Demolición manual de tabique de ladrillo hueco sencillo, Incl. acopio de escombros a pie de obra.

| Código | Ud | Descripción | Rendimiento | Precio | Importe |
|---|---|---|---|---|---|
| B0001.0070 | h | Peon suelto | 0.35 | 19.580093358879 | 6.853 |
| %1100 | % | Medios auxiliares | 11 % | 6.853 | 0.754 |
|  |  | Total |  |  | 7.61 |

| Medición | Uds. | Largo | Alto | Parcial |
|---|---|---|---|---|
| INTERIOR ANEXO |  |  |  |  |
|  | 1 | 13.7 | 2.5 | 34.25 |
| Subtotal |  |  |  | 34.25 |
| Total |  |  |  | 34.25 |

**HME04.8** u arranque cercos con acopio (14/10/2010)
6 u × 30.09 = 180.54
Arranque de cercos con acopio de elementos aprovechables.

| Código | Ud | Descripción | Rendimiento | Precio | Importe |
|---|---|---|---|---|---|
| B0001.0070 | h | Peon suelto | 1.45 | 19.580093358879 | 28.39 |
| %0600 | % | Medios auxiliares | 6 % | 28.39 | 1.70 |
|  |  | Total |  |  | 30.09 |

| Medición | Uds. | Parcial |
|---|---|---|
| ANEXO |  |  |
|  | 6 | 6.00 |
| Subtotal |  | 6.00 |
| Total |  | 6 |

**HME04.9** Ud dem. guarderia (14/10/2010)
880 Ud × 1.53 = 1346.40
Retirada de toldo y desmontaje de estructura metálica formada de pilares y jácenas, con medios manuales para rec. de perfiles, en edificio anexo junto a piscina.

| Código | Ud | Descripción | Rendimiento | Precio | Importe |
|---|---|---|---|---|---|
| B0003.0020 | h | Oficial 1ª (obra) cerrajero (mano de obra; 31/07/2017) | 0.005 | 34.550164736939 | 0.17 |
| B0003.0030 | h | Ayudante cerrajero (mano de obra; 31/07/2017) | 0.005 | 29.840142279313 | 0.15 |
| B1908.0080 | u | día de equipo corte de oxiacetileno (maquinaria; 31/07/2017) | 0.005 | 28.010133553738 | 0.14 |
| B1912.0070 | u | bombonas gas oxiacetileno (material; 31/07/2017) | 0.005 | 183.53087508452 | 0.92 |
| %1100 | % | Medios auxiliares | 11 % | 1.38 | 0.15 |
|  |  | Total |  |  | 1.53 |

**HME04.10** Ud dem. toldo y estructura met. (14/10/2010)
480 Ud × 1.53 = 734.40
Retirada de almacén de bicicletas realizado con toldo y estructura metálica ligera formada de pilares y jácenas de aluminio, con medios manuales para rec. de perfiles, en edificio anexo junto a piscina.

| Código | Ud | Descripción | Rendimiento | Precio | Importe |
|---|---|---|---|---|---|
| B0003.0020 | h | Oficial 1ª (obra) cerrajero | 0.005 | 34.550164736939 | 0.17 |
| B0003.0030 | h | Ayudante cerrajero | 0.005 | 29.840142279313 | 0.15 |
| B1908.0080 | u | día de equipo corte de oxiacetileno | 0.005 | 28.010133553738 | 0.14 |
| B1912.0070 | u | bombonas gas oxiacetileno | 0.005 | 183.53087508452 | 0.92 |
| %1100 | % | Medios auxiliares | 11 % | 1.38 | 0.15 |
|  |  | Total |  |  | 1.53 |

**HME04.11** tn tasas vertedero
105 tn × 30 = 3150.00

| Medición | Uds. | Parcial |
|---|---|---|
| ANEXO |  |  |
|  | 105 | 105.00 |
| Subtotal |  | 105.00 |
| Total |  | 105 |

**HME04.12** tn recogida-carga esc. y trans 4M3
97 tn × 15 = 1455.00

| Medición | Uds. | Parcial |
|---|---|---|
| ANEXO |  |  |
|  | 97 | 97.00 |
| Subtotal |  | 97.00 |
| Total |  | 97 |

## HMREC RECEPCION (14/10/2010)
Importe: 107127.27

### HMREC01 DEMOLICIONES (19/06/2017)
Importe: 15106.75

**HMREC01.1** ud Desmontaje de mobiliario de recepción (26/06/2017)
1 ud × 1200 = 1200.00
Desmontaje de conjunto de mobiliario de recepcióna, con medios manuales, sin afectar a la estabilidad de los elementos resistentes a los que puedan estar unidos, y carga manual sobre camión o contenedor. El precio incluye el desmontaje de los accesorios.

**HMREC01.2** ud Retirada mobiliario existente recepción (19/06/2017)
1 ud × 160 = 160.00
Retirada de mobiliario existente en recepción incluyendo elementos de decoración (no incluye textil).
Con carga a contenedor pie de obra

**HMREC01.3** ud Arranque lavabo (19/06/2017)
2 ud × 9.21 = 18.42
Arranque de lavabo, grifería y accesorios, sin recuperación de las piezas. Incluso carga y transporte a contenedor

**HMREC01.4** ud Desmontado puerta paso (19/06/2017)
9 ud × 26.39 = 237.51
Desmontaje puerta y arranque de cercos con retirada a contenedor o zona de acopio.

**HMREC01.5** ud Arranque inodoro y bidé (19/06/2017)
2 ud × 9.36 = 18.72
Arranque de inodoro y bidé, grifería y accesorios, sin recuperación de las piezas. Incluso carga y transporte a contenedor

**HMREC01.6** m2 Arranque falso techo desmontable (19/06/2017)
94.5 m2 × 4.23 = 399.74
Demolicion de falso techo registrable. Incluso carga y transporte a contenedor

**HMREC01.7** m2 Arranque falso techo escayola (19/06/2017)
10.5 m2 × 5.12 = 53.76
Demolición cielorraso de planchas escayola. Incluso carga y transporte a contenedor

**HMREC01.8** m2 Levantado pavimento existente (19/06/2017)
105 m2 × 5.23 = 549.15
Levantado de pavimento existente en el interior del edificio, con medios manuales, sin deteriorar los elementos constructivos contiguos, y carga manual sobre camión o contenedor.

**HMREC01.9** ml Levantado rodapié existente (19/06/2017)
85 ml × 2.36 = 200.60

**HMREC01.10** m2 Demolicion pared existente baño y dormitorio (20/06/2017)
17.88 m2 × 11.22 = 200.61

| Medición | Uds. | Largo | Alto | Parcial |
|---|---|---|---|---|
| Oficina | 1 | 2.8 | 2.5 | 7.00 |
| Aseos |  | 2.3 | 2.5 | 5.75 |
|  |  | 1.1 | 2.5 | 2.75 |
|  |  | 0.95 | 2.5 | 2.38 |
| Subtotal |  |  |  | 17.88 |
| Total |  |  |  | 17.88 |

**HMREC01.11** ud Demolicion plato ducha existente (19/06/2017)
2 ud × 14.56 = 29.12
Demolicion plato ducha existente, con carga material sobrante a contenedor

**HMREC01.12** ud Levantado carpinteria acristalada (19/06/2017)
20 ud × 29.34 = 586.80
Levantado sin recuperación del material de carpintería acristalada de cualquier tipo situada en fachada, de menos de 3 m² de superficie, con medios manuales, clasificación, etiquetado, acopio para su almacenaje durante las obras y carga manual del material desmontado sobre camión o contenedor.

| Medición | Uds. | Largo | Parcial |
|---|---|---|---|
|  | 10 | 2 | 20.00 |
| Total |  |  | 20 |

**HMREC01.13** ud Desmontaje red instalación electrica (19/06/2017)
1 ud × 116.33 = 116.33
Desmontaje de red de instalación eléctrica interior fija en superficie, en habitación tipo serie hotel; con medios manuales, incluyendo mecanismos y cuadros,con carga manual sobre camión o contenedor

**HMREC01.16** ud Retirada accesorios de baño (22/06/2017)
2 ud × 12 = 24.00
Retirada de accesorios de baño, toalleros, jaboneras, secadores, portarrollos, etc...
Con carga a contenedor pie de obra

| Código | Ud | Descripción | Cantidad | Precio | Importe |
|---|---|---|---|---|---|
| HMREC01.18 | tn | tasas vertedero (19/06/2017) | 66 | 49.36 | 3257.76 |
| HMREC01.19 | tn | recogida-carga esc. y trans 4M3 (19/06/2017) | 66 | 85.58 | 5648.28 |

**HMREC01.20** m2 demolicion pavimento existente (26/06/2017)
130 m2 × 8.02 = 1042.60
Demolición de solado de baldosa cerámica, Incl. acopio de escombros a pie de obra.

**HMREC01.21** m2 demolicion pavimento existente exterior (26/06/2017)
149 m2 × 9.15 = 1363.35
Demolición de solado de baldosa cerámica, Incl. acopio de escombros a pie de obra.

### HMREC02 ALBAÑILERÍA Y OBRAS VARIAS (14/10/2010)
Importe: 1969.72

**HMREC02.1** ml rozas 7x5 cm en tabiques huecos (14/10/2010)
145 ml × 3 = 435.00

| Código | Ud | Descripción | Rendimiento |
|---|---|---|---|
| %1110 | % | Medios auxiliares | 11.1 % |

**HMREC02.2** u recibido de plato de ducha (14/10/2010)
2 u × 52.36 = 104.72
Recibido de plato de ducha

| Código | Ud | Descripción | Rendimiento | Precio | Importe |
|---|---|---|---|---|---|
| B0001.0030 | h | oficial 1ª | 1 | 22.020104992978 | 22.02 |
| B0001.0060 | h | Peon especializado | 1 | 19.580093358879 | 19.58 |
| B1102.0060 | u | Ladrillo H16 14x19x24 (material; 31/07/2017) | 8 | 0.6500030992478 | 5.20 |
| A0104.0120 | m3 | mortero c.p. y arena cantera 1:4 (material; 14/10/2010) | 0.005 | 150.14 | 0.75 |
| %1010 | % | Medios auxiliares (14/10/2010) | 10.1 % | 47.55 | 4.80 |
|  |  | Total |  |  | 52.36 |

**HMREC02.3** m2 fabrica ladrillo hueco de 8 cm (14/10/2010)
27.5 m2 × 33.82 = 930.05
Fabrica ladrillo hueco de 8 cm esp. (H-6) tomado con mortero de cemento portland y arena 1:4

| Código | Ud | Descripción | Rendimiento | Precio | Importe |
|---|---|---|---|---|---|
| B0001.0030 | h | oficial 1ª | 0.65 | 22.020104992978 | 14.313 |
| B0001.0060 | h | Peon especializado | 0.33 | 19.580093358879 | 6.461 |
| B1102.0030 | u | Ladrillo H6 8x12x24 (material; 31/07/2017) | 32 | 0.2700012873798 | 8.640 |
| A0104.0120 | m3 | mortero c.p. y arena cantera 1:4 | 0.015 | 150.14 | 2.252 |
| %0680 | % | Medios auxiliares | 6.8 % | 31.666 | 2.153 |
|  |  | Total |  |  | 33.82 |

| Medición | Uds. | Largo | Alto | Parcial |
|---|---|---|---|---|
|  | 1 | 11 | 2.5 | 27.50 |
| Total |  |  |  | 27.5 |

**HMREC02.4** m2 guarnec.enluc.yeso vert (14/10/2010)
27.5 m2 × 18.18 = 499.95
Guarnecido yeso comun y enlucido yeso fino en paramentos vert.es. ( Incluso limpieza)

| Código | Ud | Descripción | Rendimiento | Precio | Importe |
|---|---|---|---|---|---|
| B0001.0030 | h | oficial 1ª | 0.6 | 22.020104992978 | 13.21 |
| B0001.0060 | h | Peon especializado | 0.06 | 19.580093358879 | 1.17 |
| A0101.0030 | m3 | pasta de yeso comun (material; 14/10/2010) | 0.014 | 202.52 | 2.84 |
| A0101.0040 | m3 | pasta de yeso fino (material; 14/10/2010) | 0.002 | 225.91 | 0.45 |
| %0290 | % | Medios auxiliares (14/10/2010) | 2.9 % | 17.67 | 0.51 |
|  |  | Total |  |  | 18.18 |

| Medición | Uds. | Largo | Alto | Parcial |
|---|---|---|---|---|
|  | 1 | 11 | 2.5 | 27.50 |
| Total |  |  |  | 27.5 |

### HMREC03 ALISADOS Y PLADUR
Importe: 6821

**HMREC03.1** m2 alisado paramentos
362 m2 × 5.5 = 1991.00
Alisado buena vista de paramentos interiores revestidos con pintura con textura picada o gotelé, mediante plaste en polvo, color blanco, aplicado con llana o espátula en sucesivas capas

**HMREC03.2** m2 Falso techo
145 m2 × 21 = 3045.00
Suministro y montaje de falso techo continuo, sistema Placo Prima "PLACO", situado a una altura menor de 4 m, liso, formado por una placa de yeso laminado A / UNE-EN 520 - 1200 / 2500 / 15 / borde afinado, BA 15 "PLACO", formada por un alma de yeso de origen natural embutida e íntimamente ligada a dos láminas de cartón fuerte, atornillada a una estructura portante de perfiles primarios F530 "PLACO". Incluso p/p de fijaciones, elementos de suspensión, tornillería, resolución del perímetro y puntos singulares, tratamiento de juntas y accesorios de montaje. Totalmente terminado y listo para imprimar y revestir.

**HMREC03.3** ml cortinero pladur
85 ml × 21 = 1785.00
Suministro y colocación de cortinero de pladur, de 18x9,5x118,5 cm, para decoración perimetral de techo, . Incluso p/p de corte, accesorios de fijación y repaso de juntas.

### HMREC04 INSTALACIONES (26/06/2017)
Importe: 7120

**HMREC04.2** Ud instalacion recepción (26/06/2017)
1 Ud × 5620 = 5620.00
Instalación y modificación eléctrica en habitación, formada por mecanismo marca EUNEA MERLIN GERIN color blanco. (TOTAL 54 Uds.)
SALA
30 Ud. 1 Punto de luz con interruptor
10 Ud. Toma de corriente
1 Ud. Toma de Televisión
2 Ud. Toma de corriente 16A
5 Ud. 1 Punto de luz con interruptor para leds
BAÑOS (Uds. por Baño)
1 Ud. 1 Punto de luz con interruptor
1 Ud. Toma de corriente
1 Ud. Punto de corriente para secapelo (no incluido secapelos)

**HMREC04.3** Ud ayudas (26/06/2017)
1 Ud × 1500 = 1500.00
Ayudas de albañilería en Edificio Hotelero, para instalaciones de iluminación, fontanería y TV.

| Medición | Uds. | Parcial |
|---|---|---|
| Edificio C | 1 | 1.00 |
| Total |  | 1 |

### HMREC05 SOLADOS Y ALICATADOS
Importe: 14111.86

**HMREC05.1** m2 Alicatado
41.86 m2 × 39 = 1632.54
Alicatado con baldosa Porcelánica, cantoneras de PVC.
Alicatado de baldosas , modelo Argenta TANUM Y MUSSOM , de 35x75 o 60x60 cm. , recibidas con adhesivo cementoso normal, C1 gris, y rejuntadas con lechada de cemento y arena, L, 1/3 CEM II/A-P 32,5 R, para junta abierta (> 15 mm), coloreada con la misma tonalidad de las piezas.

| Medición | Uds. | Largo | Alto | Parcial |
|---|---|---|---|---|
|  | 2 | 9.1 | 2.3 | 41.86 |
| Total |  |  |  | 41.86 |

**HMREC05.2** m2 Solado interior
130 m2 × 39 = 5070.00
Porcelánico gran formato
Solado de baldosas cerámicas de gres , modelo Argenta TANUM Y MUSSOM , de 60x60 cm. , recibidas con adhesivo cementoso normal, C1 gris, y rejuntadas con lechada de cemento y arena, L, 1/3 CEM II/A-P 32,5 R, para junta abierta (> 15 mm), coloreada con la misma tonalidad de las piezas

**HMREC05.3** m2 Rodapié mismo material que pavimento
166 m2 × 16 = 2656.00
Suministro y colocacion mismo material que pavimento.

**HMREC05.4** m2 Solado exterior
121.88 m2 × 39 = 4753.32
Solado de baldosas cerámicas de gres porcelánico
Solado de baldosas cerámicas de gres , modelo Argenta TANUM Y MUSSOM , de 60x60 cm. para uso exterior , con resistencia al deslizamiento Rd>45 según UNE-ENV 12633, resbaladicidad clase 3 según CTE, recibidas con adhesivo cementoso normal, C1 gris, y rejuntadas con lechada de cemento y arena, L, 1/3 CEM II/A-P 32,5 R, para junta abierta (> 15 mm), coloreada con la misma tonalidad de las piezas.

| Medición | Uds. | Largo | Ancho | Parcial |
|---|---|---|---|---|
|  | 1 | 18.75 | 6.5 | 121.88 |
| Total |  |  |  | 121.88 |

### HMREC06 SANITARIOS Y COMPLEMENTOS (19/06/2017)
Importe: 3998.02

**HMREC06.1** ud inodoro empotrado (19/06/2017)
2 ud × 300.03 = 600.06
CONNECT INODORO ENRASADO A PARED, CON ASIENTO NORMAL, EL DEPOSITO VIENE MONTADO Y REGULADO DE FABRICA

**HMREC06.2** ud lavabo SULID SURFACE (19/06/2017)
2 ud × 623.08 = 1246.16
LAVABO DURIAN DE SULID SURFACE DE 111 cm X 47 CM X 25 CM (POSIBILIDAD DE INCOPORAR OPCIONALMENTE TOALLERO - FRONTAL - LATERAL O EN SUPERFICIE)

**HMREC06.3** ud monomando lavabo (19/06/2017)
2 ud × 88 = 176.00

**HMREC06.4** ud plato ducha resina (19/06/2017)
2 ud × 323.4 = 646.80
PLATO DUCHA RESINA MODELO NATURE DE 1,60X85 ANDESLIZANTE Y ANTIBATERIANO CON VALVULA DE 90 INCLUDIA EN EL PRECIO

**HMREC06.5** ud columna ducha (19/06/2017)
2 ud × 365.09 = 730.18
IDEAL RAIN COLUMNA DE DUCHA TERMOSTATICA CON FLEXO DE PVC CROMADO, ROCIADOR DE 200MM, MANERAL DE 3 FUNCIONES (OPCIONALMENTE EXTENSOR BARRA DE 150MM)

**HMREC06.6** ud Portatoallas (19/06/2017)
2 ud × 125.9 = 251.80
Suministro y colocación portatoallas Roca modelo Victoria

**HMREC06.7** ud Escobillero (19/06/2017)
2 ud × 110.22 = 220.44
Suministro y colocación Roca - Escobillero de pared

**HMREC06.8** ud percha pequeña toalla (19/06/2017)
8 ud × 11.94 = 95.52
Suministro y colocación percha pequeña baños

| Medición | Uds. | Largo | Parcial |
|---|---|---|---|
|  | 4 | 2 | 8.00 |
| Total |  |  | 8 |

**HMREC06.9** ud portarrollo y portarrollo auxiliar (19/06/2017)
2 ud × 15.53 = 31.06

### HMREC07 PINTURA Y DECORACIÓN (19/06/2017)
Importe: 35024.4

**HMREC07.1** m2 Pintura plástica con textura lisa, color blanco (19/06/2017)
317.5 m2 × 2.88 = 914.40
Formación de capa de pintura plástica con textura lisa, color blanco, acabado mate, sobre paramentos horizontales y verticales interiores de yeso o escayola, mediante aplicación de una mano de fondo de emulsión acrílica acuosa como fijador de superficie y acabado con pintura plástica en dispersión acuosa tipo II según UNE 48243 (rendimiento: 0,125 l/m² cada mano). Incluso p/p de preparación del soporte mediante limpieza.

| Medición | Uds. | Largo | Alto | Parcial |
|---|---|---|---|---|
| Paredes | 1 | 85 | 2.5 | 212.50 |
| Techo | 1 | 105 |  | 105.00 |
| Subtotal |  |  |  | 317.50 |
| Total |  |  |  | 317.5 |

**HMREC07.2** m2 Revestimientos decorativos decorativos
162.5 m2 × 180 = 29250.00
segun diseño planos/render de proyecto.Especificaciones según proyecto de interiorismo
falso techo decorado,
muro tras-mostrador decorado idem. falso techo.
marquesina exterior.
biombos exteriores.
esteras recepcion.
espejos decorados varios en muros
maceteros circulares
sofa lomg con cojines.
cojines decorativos.

| Medición | Uds. | Largo | Alto | Parcial |
|---|---|---|---|---|
| Paredes | 1 | 65 | 2.5 | 162.50 |
| Total |  |  |  | 162.5 |

**HMREC07.3** m2 Revestimientos decorativos vinílicos (26/06/2017)
54 m2 × 90 = 4860.00
Especificaciones según proyecto de interiorismo

### HMREC08 ACRISTALAMIENTOS Y VENTANALES (26/06/2017)
Importe: 14217

**HMREC08.1** m2 Puerta de entrada establecimiento (26/06/2017)
1 m2 × 7900 = 7900.00
Puerta corredera automática, de aluminio y vidrio, para acceso peatonal, con sistema de apertura lateral, de una hoja deslizante de 100x210 cm y una hoja fija de 120x210 cm, compuesta por: cajón superior con mecanismos, equipo de motorización y batería de emergencia para apertura y cierre automático en caso de corte del suministro eléctrico, de aluminio lacado, color blanco, dos detectores de presencia por radiofrecuencia, célula fotoeléctrica de seguridad y panel de control con cuatro modos de funcionamiento seleccionables; dos hojas de vidrio laminar de seguridad 5+5, incoloro, 1B1 según UNE-EN 12600 con perfiles de aluminio lacado, color blanco, fijadas sobre los perfiles con perfil continuo de neopreno.

**HMREC08.2** m2 Ventanas Recepción
13.26 m2 × 450 = 5967.00

| Medición | Uds. | Largo | Alto | Parcial |
|---|---|---|---|---|
|  | 6 | 1.2 | 1.2 | 8.64 |
|  | 1 | 1.6 | 1.2 | 1.92 |
|  | 1 | 2.7 |  | 2.70 |
| Subtotal |  |  |  | 13.26 |
| Total |  |  |  | 13.26 |

**HMREC08.3** ud mampara fja (26/06/2017)
1 ud × 350 = 350.00
Suministro y colocación mampara fija en baño medidas 2.11x 0.85 cristal 4+4.

### HMREC09 MOBILIARIO Y EQUIPAMIENTO (20/06/2017)
Importe: 7536

**HMREC09.1** ud mesitas (20/06/2017)
6 ud × 112 = 672.00
segun diseño planos/render de proyecto.

**HMREC09.2** ud sillas (20/06/2017)
6 ud × 67 = 402.00
segun diseño planos/render de proyecto.

**HMREC09.3** ud puf (20/06/2017)
2 ud × 65 = 130.00
segun diseño planos/render de proyecto.

**HMREC09.4** ud decoracion (peces, etc...) (20/06/2017)
2 ud × 121 = 242.00
segun diseño planos/render de proyecto.

**HMREC09.5** ud iluminacion (26/06/2017)
1 ud × 1250 = 1250.00
segun diseño planos/render de proyecto.

**HMREC09.6** ml barra recepción
8 ml × 605 = 4840.00
Suministro, fabricación y colocación de barra/mostrador según especificaciones de proyecto.

### HMREC10 CARPINTERÍA DE MADERA (20/06/2017)
Importe: 1222.52

| Código | Ud | Descripción | Cantidad | Precio | Importe |
|---|---|---|---|---|---|
| HMREC10.1 | ud | Puerta paso 72 Lacada Blanco (20/06/2017) | 4 | 299.05 | 1196.20 |

**HMREC10.2** ud tope puerta habitaciones (20/06/2017)
4 ud × 6.58 = 26.32

## HMCOMEDOR COMEDOR BUFFET (26/06/2017)
Importe: 249443.52

**HMCOMEDOR01** m2 dem. solado baldosa ceramica (31/07/2017)
325 m2 × 4.9 = 1592.50
Demolición de solado de baldosa cerámica,Demolición de pavimento existente en el interior del edificio, de baldosas cerámicas, con medios manuales, sin deteriorar los elementos constructivos contiguos, y Incl. acopio de escombros a pie de obra.

| Código | Ud | Descripción | Rendimiento | Precio | Importe |
|---|---|---|---|---|---|
| B0001.0070 | h | Peon suelto | 0.25 | 19.580093358879 | 4.90 |
|  |  | Total |  |  | 4.9 |

**HMCOMEDOR2** m2 dem. revestimientos (31/07/2017)
156 m2 × 3.92 = 611.52
demolicion de restimientos de paredes con medios manuales sin deteriorar elementos constructivos contiguos, con carga manual sobre camion o contenedor

| Código | Ud | Descripción | Rendimiento | Precio | Importe |
|---|---|---|---|---|---|
| B0001.0070 | h | Peon suelto | 0.2 | 19.580093358879 | 3.92 |
|  |  | Total |  |  | 3.92 |

**HMCOMEDOR3** m2 desmontaje buffets (26/06/2017)
96 m2 × 29.22 = 2805.12
Desmontaje con acopio de elementos,(aparatos electronicos,mesas frias y calientes) a pie de obra para posterior colocacion en su ubicacion una vez redecorado la barra buffet,inclso desmontajes de forros de barra que afecten a nueva decoracion de barra buffet, incluido limpieza de escombros en zona de trabajo y carga sobre camion / contenedor.

**HMCOMEDOR4** m2 decoración buffet
80 m2 × 250 = 20000.00
Reparacion y reconstrucción de Buffets actuales compuesta por,
Montajes de paneles frontales madera.
Subestructura metalica para posterior colocación de nicho marmol para platos, las medidas vendran dadas por las caracteristicas de cada buffet, ajustandose la instalacion de nichos para platos segun los huecos existentes.
Desmontaje y posterior instalacion de lineas electricas, manteniendo las actuales como sus subcuadros.
Pintado de lamas madera color blanco roto.
Aplacado de tablero en zonas alternativas de buffet para posterior grafiado de vinilo iluminado por led.
Se mantenddran las posiciones de los mismos así como los electrodomésticos y sus instalaciones.
siempre siguiendo los planos / render de proyecto.

**05.05** m2 muro de bloque de hormigon armado...
80 m2 × 45 = 3600.00
Muro de bloque de hormigon de , de 20 cm de espesor de fábrica, de bloque de hormigón tipo Italiano,relleno de hormigon HA-25 armado con varillas de Acero diametro 12mm cada 20cm. ancladas en solera existente formando murete de contencion en zona de terraza a nivelar con pavimento interior. para revestir, color gris, 40x20x20 cm, categoría I, resistencia normalizada R10 (10 N/mm²), fabricado con grava caliza, recibida con mortero de cemento M-7,5.

**HMCOMEDOR5** m2 Solado baldosas porcelanica gran formato
850 m2 × 38 = 32300.00
Porcelánico gran formato
Solado de baldosas cerámicas de gres , modelo Argenta TANUM Y MUSSOM , de 60x60 cm. , recibidas con adhesivo cementoso normal, C1 gris, y rejuntadas con lechada de cemento y arena, L, 1/3 CEM II/A-P 32,5 R, para junta abierta (> 15 mm), coloreada con la misma tonalidad de las piezas.

**HMCOMEDOR6** m2 Levantado revestimiento ligero (26/06/2017)
256 m2 × 6.21 = 1589.76
Levantado de revestimiento ligero en paramentos interiores, con medios manuales, sin deteriorar la superficie soporte, que quedará al descubierto y preparada para su posterior revestimiento, y carga manual sobre camión o contenedor.

**HMCOMEDOR7** m2 Demolición de falso techo registrable de placas de escayola (31/07/2017)
129 m2 × 5.87 = 757.23
Demolición de falso techo registrable de placas de escayola, con carga manual en contenedor a pie de obra.

| Código | Ud | Descripción | Rendimiento | Precio | Importe |
|---|---|---|---|---|---|
| B0001.0070 | h | Peon suelto | 0.3 | 19.580093358879 | 5.87 |
|  |  | Total |  |  | 5.87 |

**HMCOMEDOR8** m2 Falso techo continuo, sistema Placo Prima "PLACO"
129 m2 × 21 = 2709.00
Falso techo continuo, sistema Placo Prima "PLACO", situado a una altura menor de 4 m, liso, formado por una placa de yeso laminado A / UNE-EN 520 - 1200 / 2500 / 15 / borde afinado, BA 15 "PLACO", atornillada a una estructura portante de perfiles primarios F530 "PLACO"

**HMCOMEDOR9** m2 Decapado de pinturas o barnices (26/06/2017)
250 m2 × 8.22 = 2055.00
Decapado de pinturas o barnices existentes en superficie de elemento estructural de madera, mediante la aplicación con brocha de 0,29 l/m² de producto decapante en varias capas, y posterior lijado de la superficie con medios mecánicos.

**HMCOMEDOR10** m2 Esmalte sintético, color blanco (26/06/2017)
500 m2 × 11.12 = 5560.00
Esmalte sintético, color blanco, acabado brillante, sobre superficie de carpintería interior de madera, preparación del soporte, mano de fondo (rendimiento: 0,111 l/m²) y acabado con esmalte sintético (rendimiento: 0,091 l/m² cada mano).

**HMCOMEDOR11** m2 Levantado de carpintería acristalada de aluminio (26/06/2017)
295 m2 × 6.55 = 1932.25
Levantado de carpintería acristalada de aluminio de cualquier tipo situada en fachada, con medios manuales, sin deteriorar los elementos constructivos a los que está sujeta, y carga manual sobre camión o contenedor.

**HMCOMEDOR12** m2 Ventanales correderos acristalados
140 m2 × 300 = 42000.00
Suministro y montaje corredera cristal en ventanales exteriores. (ver diseño y caracteristicas)

**05.13** ml barandilla de cristal
52 ml × 170 = 8840.00
Suministroy montaje de barandilla de cristal altura maxima de 1.1 mts. para vidrio laminar de seguridad, colocado en zona de terraza mar.

**HMCOMEDOR13** m2 Pintura plástica con textura lisa, color blanco (26/06/2017)
698 m2 × 2.88 = 2010.24
Formación de capa de pintura plástica con textura lisa, color blanco, acabado mate, sobre paramentos horizontales y verticales interiores de yeso o escayola, mediante aplicación de una mano de fondo de emulsión acrílica acuosa como fijador de superficie y acabado con pintura plástica en dispersión acuosa tipo II según UNE 48243 (rendimiento: 0,125 l/m² cada mano). Incluso p/p de preparación del soporte mediante limpieza.

**HMCOMEDOR14** m2 Base de pavimento realizada mediante relleno (26/06/2017)
231 m2 × 22.78 = 5262.18
Base de pavimento realizada mediante relleno material procedente de demolición, y compactación al 95% del Proctor Modificado con bandeja vibrante de guiado manual.

**HMCOMEDOR15** pa Climatizacion tipo split
1 pa × 38000 = 38000.00
Aire Acondicionadp tipo Split equipo de climatizacion conformado por dos unidades separadas, una interior (con evaporador, ventilador, filtro de aire y sistema de control) y otra exterior (con compresor y condensador). Ambas unidades se comunican entre si mediante tuberias.
La unidad interna se puede colgar del techo o de la pared según el modelo. La unidad externa se puede instalar indistintamente en el techo o colgada con escuadras sobre la pared vertical exterior del ambiente.
el montaje se realizara colocando la ud. en el exterior y las conducciones de tuberia por el suelo de la cubierta del restaurante buffet hasta llegar a los puntos de acceso a las uds. de techo, inclusive tranbajos de albañileria y reparacion pasamuros en cubierta, soportes de uds.interiores,Totalmente montada, conexionada y puesta en marcha por la empresa instaladora para la comprobación de su correcto funcionamiento.

| Código | Ud | Descripción | Cantidad | Precio | Importe |
|---|---|---|---|---|---|
| HMCOMEDOR16 | tn | recogida-carga esc. y trans 4M3 (26/06/2017) | 84 | 85.58 | 7188.72 |

**05.19** pa formacion de bar terraza
1 pa × 27000 = 27000.00
Partida alzada, para la realizacion de bar en sevicio combinacion Terraza - Buffet, formado por barra de obra revestida a juego con mostrador buffet, con sistema de cierre para uso indistinto Buffet - terraza piscina. con los elementos y muebles de servicio, fregadero, estantes, soportes cfetera, plancha, etc. (no se incluye aparatos electronicos, botelleros, refrigeradores, cubitera, etc.)
Pendiente definir ubicacion exacta

**05.20** pa sillas y mesas
1 pa × 16480 = 16480.00
suministro de 220 ud de sillas y 60 ud de mesas.

**05.21** pa instalaciones fontaneria y electicidad
1 pa × 9500 = 9500.00
Partida alzada para la instalacion de fontaneria y electricidad en la nueva distribucion de servicios, asi como la instalacion de luminarias en zona de bar - buffet.

**05.22** pa construccion de aseos en zona restaurantes
2 pa × 3600 = 7200.00
Partida alzada para ra realizacion de dos uds, de aseos para servicio de Bar - Bufet. realizado a base de tabiqueria autoportante de placas de yeso Placo con alicatado de paredes, piezas sanitarias, lavabo, inodoro tanque bajo, y accesorios.
Siendo una de las uds, de acceso y uso para minusvalidos.
inclusive instalacion electrica, suministro y montaje de puestas de madera lacada en blanco y señalizacion.
Pendiente de ajuste en nueva distribucion de Buffet.

**05.23** pa cubierta de restaurante
550 pa × 19 = 10450.00
Trabajos de albañileria en unificacion de cubierta,con repaso de uniones y repasos de impermeabilizacion, acabado pintura blanca a juego con resto de edificacion.

## HMFACHADAS FACHADAS (31/07/2017)
Importe: 101967.78

**HMF01.3** m2 pint plast ext. litone o sim. (31/07/2017)
14241.31 m2 × 7.16 = 101967.78
Pintura plástica para exteriores acabado blanco (dos manos) se incluye parte proporcional de saneado de grietas y andamiajes necesarios para la buena ejecucion de obra. incluso limpieza de zona de trabajo y retirada de escombros o residuos de pintura.

| Código | Ud | Descripción | Rendimiento | Precio | Importe |
|---|---|---|---|---|---|
| B0001.0030 | h | oficial 1ª | 0.15 | 22.020104992978 | 3.30 |
| B2512.0030 | kg | plastico ext.es liso litone (material; 31/07/2017) | 1.5 | 2.5700122539488 | 3.86 |
|  |  | Total |  |  | 7.16 |

| Medición | Uds. | Largo | Parcial |
|---|---|---|---|
| Edificio A | 1 | 3044.25 | 3044.25 |
| Edificio B | 1 | 3240.53 | 3240.53 |
| Edificio C | 1 | 2619.62 | 2619.62 |
| Edificio D | 1 | 2473.33 | 2473.33 |
| Edificio E | 1 | 2863.58 | 2863.58 |
| Subtotal |  |  | 14241.31 |
| Total |  |  | 14241.31 |

## HMCONTROL_CA CONTROL DE CALIDAD (26/06/2017)
Importe: 2900

**HM_CC** Control de Calidad (26/06/2017)
1 × 2900 = 2900.00
Partida alzada para garantizar el control de calidad en edificacion viviendas, incluyendo tanto el control de materiales como los ensayos de ejecucion y pruebas de servicio.

## HMSEGURIDAD SEGURIDAD Y SALUD
Importe: 20000

**HM_SS** Seguridad y Salud
1 × 20000 = 20000.00
Partida alzada para garantizar los costes de proteccion y prevencion en materia de seguridad y salud laboral segun Ley 31/1995 de Prevencion de Riesgos Laborales y la aplicacion del Real Decreto 1627/97 de 24 de Octubre por el que se establecen disposiciones minimas de seguridad y salud en las obras de construccion. se incluyen medidas individuales y colectivas en materia de seguridad laboral.

## 09 DISEÑO Y DIRECCION DE PROYECTO
Importe: 43072

**09.01** DISEÑO Y DIRECCION OBRA
1 × 43072 = 43072.00

| Código | Rendimiento |
|---|---|
| 09.01.01 | 0.016 |

## 10 ANEXOS VARIOS

**10.01** cierre con tarjeta
0
se incluira el cierre con tarjeta de proximidaden puertas de:
Salida de terraza piscina a playa.
salida de minusvalidos.
pase a zona pasillo.

**10.02** balinesas.
0
suministro de 27 ud de camas balinesas en terrazas de planta baja, como cambio de hamacas y mesita.

**10.03** paso de mercancias
0
se realizara un paso de mercancias de 2.00 mts.de ancho para suministro de mercancias delimitado con una valla ligera (cañizo tablas) pendiente de confirmacion.

**10.04** acabado de zonas de terrazas privilege
0
se confirmara la realizacion de las terrazas privilege, con la posibilidad de acabado embaldosado, cespet sintetico con delimitacion de uso a base de seto bajo.

**10.05** baños de piscina
0
los baños de piscina seran objeto de renovacion deigual calidad de las habitaciones, quedando en el mismo emplazamiento.

**10.06** TV en habitacion de apartamento duplex
0
Suministro y colocación de 6 ud televisión de 40" 42"marca SAMSUNG, LG o similar SMART TV. colgada en pared mediante soporte, totalmente colocada y montada.TV en habitacion de apartamento duplex

**A0109.0160** m3 mortero cemento cola blanco (material; 14/10/2010)
Precio: 332.25
Mortero de cemento cola blanco convencional

| Código | Ud | Descripción | Rendimiento | Precio | Importe |
|---|---|---|---|---|---|
| B0001.0060 | h | Peon especializado | 3.15 | 19.580093358879 | 61.68 |
| B0101.0010 | m3 | Agua. (material; 31/07/2017) | 0.6 | 1.3100062461763 | 0.79 |
| B0210.0020 | sc | Cemento cola blanco C1 T (14/10/2010) | 34 | 7.65 | 260.10 |
| %0300 | % | Medios auxiliares | 3 % | 322.57 | 9.68 |
|  |  | Total |  |  | 332.25 |

**B0708.0120** m2 gres porcelanico 60x60 cm (clase 1) (material; 31/07/2017)
Precio: 40.060191009023
Pavimento de gres porcelánico de 60x60 cm.Clase 1. Rectificado. Para revestimientos y pavimentos.

## Precios auxiliares

**A0104.0120** m3 mortero c.p. y arena cantera 1:4 (material; 14/10/2010)
Precio: 150.14
Mortero de cemento portland y arena de cantera de 350 kg (1:4)

| Código | Ud | Descripción | Rendimiento | Precio | Importe |
|---|---|---|---|---|---|
| B0001.0060 | h | Peon especializado | 3.5 | 19.580093358879 | 68.53 |
| B0101.0010 | m3 | agua | 0.26 | 1.3100062461763 | 0.34 |
| B0202.0050 | Tn | Cemento gris II-BM 32.5, a granel. (material; 31/07/2017) | 0.35 | 165.91079107107 | 58.07 |
| B0401.0050 | Tn | Arena de cantera (0/3 mm). (material; 31/07/2017) | 1.03 | 14.270068040408 | 14.70 |
| %0600 | % | Medios auxiliares | 6 % | 141.64 | 8.50 |
|  |  | Total |  |  | 150.14 |

**A0101.0030** m3 pasta de yeso comun (material; 14/10/2010)
Precio: 202.52
Pasta de yeso comun

| Código | Ud | Descripción | Rendimiento | Precio | Importe |
|---|---|---|---|---|---|
| B0001.0060 | h | Peon especializado | 3.5 | 19.580093358879 | 68.53 |
| B0101.0010 | m3 | agua | 0.6 | 1.3100062461763 | 0.79 |
| B0203.0060 | Tn | Yeso común (material; 31/07/2017) | 0.85 | 149.76071406668 | 127.30 |
| %0300 | % | Medios auxiliares | 3 % | 196.62 | 5.90 |
|  |  | Total |  |  | 202.52 |

**A0101.0040** m3 pasta de yeso fino (material; 14/10/2010)
Precio: 225.91
Pasta de yeso fino

| Código | Ud | Descripción | Rendimiento | Precio | Importe |
|---|---|---|---|---|---|
| B0001.0060 | h | Peon especializado | 3.5 | 19.580093358879 | 68.53 |
| B0101.0010 | m3 | agua | 0.65 | 1.3100062461763 | 0.85 |
| B0203.0040 | Tn | Yeso fino (material; 31/07/2017) | 0.81 | 185.12088266576 | 149.95 |
| %0300 | % | Medios auxiliares | 3 % | 219.33 | 6.58 |
|  |  | Total |  |  | 225.91 |

## Recursos

**B0001.0030** h oficial 1ª
Oficial de 1ª.

**B2504.0040** l esmalte bl. est. met
Esmalte blanco de gran resit., especial para estructuras met.s.

**B2503.0060** l minio de plomo
Imprimación sintética a base de minio de plomo.

**B0001.0070** h Peon suelto
Peón suelto.

**B0001.0060** h Peon especializado
Peón especializado.

**B1911.0090** u dia motosierra a gasolina 6kg. 3,4kw
Día de motosierra a gasolina 6 kg. 3,4 kw.

**B1904.0130** h compresor 25 hp con un martillo
Compresor de 25 hp con un martillo

**B1915.0110** m2 montaje y desmontaje hasta 9 m
Montaje y desmontaje de andamiaje de fachada, con todos los niveles de plataformas de trabajo hasta 9 m. de alt..

**B1915.0010** m2 por dia alquiler hasta 30 dias
Día de andamiaje de fachada hasta 30 días, con un solo nivel de plataformas de trabajo para acceso a zonas muy definidas.

**B1102.0060** u Ladrillo H16 14x19x24
Ladrillo hueco de 14x19x24 cm. H-16 (Cerramiento).

**B1102.0030** u Ladrillo H6 8x12x24
Ladrillo hueco doble de 8x12x24 cm. Castellano H-6.

**B2512.0030** kg plastico ext.es liso litone
Pintura al plástico de ext.es, liso litone.

**B0210.0020** sc Cemento cola blanco C1 T
Cemento cola blanco altas prestaciones para alicatado y solado de int.es y ext.es. C1 T. Saco 25 kg.

## Entidades
- 09.01.01, DISEÑO Y DIRECCION, C
